# Divisória para chuveiro

- Propriedade do ficheiro: CYPE INGENIEROS, S.A.
- Formato: FIEBDC-3/2002
- Âmbito geográfico: Brasil
- Moeda: BRL
- Custos indiretos: 3.00 %
- Despesas gerais: 13.00 %
- Lucro: 6.00 %
- IVA: 17.00 %

## S Sinalização e equipamento

### SM Banheiros

#### SMM Divisórias

**SMM020** Un Divisória para chuveiro.
Divisória frontal para chuveiro, de 750 a 800 mm de largura e 1950 mm de altura, formada por uma porta de correr e um painel fixo, de vidro transparente com perfis de alumínio acabamento branco e uma divisória lateral fixa de 700 a 750 mm de largura. Inclusive fixações e vedação de juntas.
Inclui: Marcação dos pontos de fixação. Instalação dos perfis que formam a divisória para chuveiro. Montagem do painel e da porta. Montagem dos acessórios. Vedação das juntas.
Critério de medição de projeto: Número de unidades previstas, segundo documentação gráfica de Projeto.
Critério de quantitativos de obra: Medir-se-á o número de unidades realmente colocadas segundo especificações de Projeto.

| Código | Un | Descrição | Rendimento | Preço | Importância |
|---|---|---|---|---|---|
| mt31mas120aa | Un | Divisória frontal para chuveiro, de 750 a 800 mm de largura e 1950 mm de altura, formada por uma porta de correr e um painel fixo, de vidro transparente com perfis de alumínio acabamento branco, inclusive elementos de fixação. (material) | 1.000 | 1784.08 | 1784.08 |
| mt31mas165ea | Un | Divisória lateral fixa para chuveiro, de de 700 a 750 mm de largura e 1950 mm de altura, de vidro transparente com perfis de alumínio acabamento branco, inclusive elementos de fixação. (material) | 1.000 | 1940.04 | 1940.04 |
| op00ato010 |  | Parafusadeira. | 1.000 | 0.00 | 0.00 |
| mo011 | h | Montador. (mão de obra) | 2.586 | 40.91 | 105.79 |
| mo080 | h | Ajudante de montador. (mão de obra) | 2.586 | 30.23 | 78.17 |
| % | % | Custos diretos complementares | 2 % | 3908.08 | 78.16 |
|  |  | Custos diretos |  |  | 3986.24 |
