# Piso box acrílico para deficientes, reabilitação e idosos

- Propriedade do ficheiro: CYPE INGENIEROS, S.A.
- Formato: FIEBDC-3/2002
- Âmbito geográfico: Brasil
- Moeda: BRL
- Custos indiretos: 3.00 %
- Despesas gerais: 13.00 %
- Lucro: 6.00 %
- IVA: 17.00 %

## S Sinalização e equipamento

### SP Aparelhos sanitários adaptados e ajudas técnicas

#### SPD Bases para box

**SPD010** Un Piso box acrílico para deficientes, reabilitação e idosos.
Piso box acrílico, retangular, cor branca, de 1200x800x40 mm, com fundo anti-deslizante, lâmina impermeabilizante pré-montada, sifão individual e grelha de escoamento de aço inoxidável, embutida no piso e nivelada pela sua face superior. Inclusive silicone para rejuntamento.
Critérios considerados na determinação do preço da unidade de obra: O preço não inclui a torneira.
Inclui: Marcação. Colocação e fixação do aparelho. Montagem do elemento de drenagem. Ligação à rede de drenagem. Verificação do seu correto funcionamento. Vedação de juntas.
Critério de medição de projeto: Número de unidades previstas, segundo documentação gráfica de Projeto.
Critério de quantitativos de obra: Medir-se-á o número de unidades realmente colocadas segundo especificações de Projeto.

| Código | Un | Descrição | Rendimento | Preço | Importância |
|---|---|---|---|---|---|
| mt30pap010g | Un | Piso box acrílico, retangular, para embutir, cor branca, de 1200x800x40 mm, com fundo anti-deslizante, lâmina impermeabilizante pré-montada, sifão individual e grelha de escoamento de aço inoxidável. (material) | 1.000 | 1016.46 | 1016.46 |
| mt30www005 | Un | Cartucho de 300 ml de silicone ácida monocomponente, fungicida, para vedação de juntas em ambientes úmidos. (material) | 0.036 | 22.39 | 0.81 |
| mo008 | h | Encanador. (mão de obra) | 0.947 | 40.91 | 38.74 |
| % | % | Custos diretos complementares | 2 % | 1056.01 | 21.12 |
|  |  | Custos diretos |  |  | 1077.13 |
