# Faixa tátil anti-deslizante de alumínio

- Propriedade do ficheiro: CYPE INGENIEROS, S.A.
- Formato: FIEBDC-3/2002
- Âmbito geográfico: Brasil
- Moeda: BRL
- Custos indiretos: 3.00 %
- Despesas gerais: 13.00 %
- Lucro: 6.00 %
- IVA: 17.00 %

## S Sinalização e equipamento

### ST Sistemas para pisos tácteis

#### STA Faixas

**STA020** m Faixa tátil anti-deslizante de alumínio.
Faixa tátil anti-deslizante de alumínio anodizado, de 30 mm de largura e 3 mm de altura, de cor natural, fixada com cola de poliuretano no piso, através da utilização de um molde.
Inclui: Marcação e fixação do molde ao piso. Fixação da faixa tátil no piso.
Critério de medição de projeto: Comprimento medido entre eixos, segundo documentação gráfica de Projeto.
Critério de quantitativos de obra: Medir-se-á, a eixos, o comprimento realmente executado segundo especificações de Projeto.

| Código | Un | Descrição | Rendimento | Preço | Importância |
|---|---|---|---|---|---|
| mt47pta010a | m | Faixa tátil anti-deslizante de alumínio anodizado, de 30 mm de largura e 3 mm de altura, de cor natural, para fixar com adesivo ao piso. (material) | 1.050 | 21.86 | 22.95 |
| mt47adc110a | kg | Cola especial de poliuretano bicomponente. (material) | 0.240 | 13.84 | 3.32 |
| mt47pta020 | m² | Molde reutilizável para montagem de pisos tácteis. (material) | 0.005 | 398.55 | 1.99 |
| mt27wav030 | m | Fita de papel de 5 cm de largura. (material) | 0.100 | 0.23 | 0.02 |
| mo080 | h | Ajudante de montador. (mão de obra) | 0.056 | 31.49 | 1.76 |
| % | % | Custos diretos complementares | 2 % | 30.04 | 0.60 |
|  |  | Custos diretos |  |  | 30.64 |
