# Banco de painel fenólico HPL para vestiário

- Propriedade do ficheiro: CYPE INGENIEROS, S.A.
- Formato: FIEBDC-3/2002
- Âmbito geográfico: Brasil
- Moeda: BRL
- Custos indiretos: 3.00 %
- Despesas gerais: 13.00 %
- Lucro: 6.00 %
- IVA: 17.00 %

## S Sinalização e equipamento

### SV Vestiários

#### SVB Bancos

**SVB020** Un Banco de painel fenólico HPL para vestiário.
Banco para vestiário com sapateira, de 1500 mm de comprimento, 390 mm de profundidade e 420 mm de altura, formado por assento de duas tábuas e sapateira de uma tábua, de painel fenólico HPL, cor a escolher, de 150x13 mm de seção, fixados a uma estrutura tubular de aço inoxidável AISI 316, de 35x35 mm de seção. Inclusive acessórios de montagem. Totalmente montado.
Inclui: Marcação. Montagem e colocação do banco.
Critério de medição de projeto: Número de unidades previstas, segundo documentação gráfica de Projeto.
Critério de quantitativos de obra: Medir-se-á o número de unidades realmente colocadas segundo especificações de Projeto.

| Código | Un | Descrição | Rendimento | Preço | Importância |
|---|---|---|---|---|---|
| mt45bvg100f | Un | Banco para vestiário com sapateira, de 1500 mm de comprimento, 390 mm de profundidade e 420 mm de altura, formado por assento de duas tábuas e sapateira de uma tábua, de painel fenólico HPL, cor a escolher, de 150x13 mm de seção, fixados a uma estrutura tubular de aço inoxidável AISI 316, de 35x35 mm de seção, inclusive acessórios de montagem. (material) | 1.000 | 728.77 | 728.77 |
| op00ato010 |  | Parafusadeira. | 1.000 | 0.00 | 0.00 |
| op00tal010 |  | Furadeira. | 1.000 | 0.00 | 0.00 |
| mo011 | h | Montador. (mão de obra) | 0.154 | 40.91 | 6.30 |
| mo080 | h | Ajudante de montador. (mão de obra) | 0.154 | 30.23 | 4.66 |
| % | % | Custos diretos complementares | 2 % | 739.73 | 14.79 |
|  |  | Custos diretos |  |  | 754.52 |
