# Caixa de correio individual para exterior

- Propriedade do ficheiro: CYPE INGENIEROS, S.A.
- Formato: FIEBDC-3/2002
- Âmbito geográfico: Brasil
- Moeda: BRL
- Custos indiretos: 3.00 %
- Despesas gerais: 13.00 %
- Lucro: 6.00 %
- IVA: 17.00 %

## S Sinalização e equipamento

### SZ Zonas comuns

#### SZB Saguões

**SZB015** Un Caixa de correio individual para exterior.
Caixa de correio exterior, corpo e porta de alumínio anodizado cor vermelho, com parte traseira de aço, com abertura para baixo, de 300x95x465 mm, fixada ao paramento. Inclusive parafusos de fixação e de união, placa para identificação, fechadura e chaves.
Inclui: Marcação. Fixação em paramento com elementos de ancoragem.
Critério de medição de projeto: Número de unidades previstas, segundo documentação gráfica de Projeto.
Critério de quantitativos de obra: Medir-se-á o número de unidades realmente colocadas segundo especificações de Projeto.

| Código | Un | Descrição | Rendimento | Preço | Importância |
|---|---|---|---|---|---|
| mt45btv405i | Un | Caixa de correio exterior, corpo e porta de alumínio anodizado cor vermelho, com parte traseira de aço, com abertura para baixo, de 300x95x465 mm, com parafusos de fixação e de união, placa para identificação, fechadura e chaves. (material) | 1.000 | 121.19 | 121.19 |
| op00ato010 |  | Parafusadeira. | 1.000 | 0.00 | 0.00 |
| mo080 | h | Ajudante de montador. (mão de obra) | 0.111 | 30.23 | 3.36 |
| % | % | Custos diretos complementares | 2 % | 124.55 | 2.49 |
|  |  | Custos diretos |  |  | 127.04 |
