# Câmara de inspeção

- Propriedade do ficheiro: CYPE INGENIEROS, S.A.
- Formato: FIEBDC-3/2002
- Âmbito geográfico: Brasil
- Moeda: BRL
- Custos indiretos: 3.00 %
- Despesas gerais: 13.00 %
- Lucro: 6.00 %
- IVA: 17.00 %

## U Urbanização interna do lote

### UA Rede de esgotos

#### UAP Poços de visita

**UAP010** Un Câmara de inspeção.
Câmara de inspeção composto por alvenaria de bloco cerâmico furado de uma vez de espessura e elementos pré-fabricados de concreto simples, de 0,80 m de diâmetro interior e de 1,6 m de altura útil interior, formada por: base de 25 cm de espessura de concreto armado C30 classe de agressividade ambiental III e tipo de ambiente industrial, brita 1, consistência S50 levemente armada com tela eletrossoldada L 335 15x30 cm de aço CA-60; arranque de câmara de inspeção de 0,5 m de altura construída em alvenaria de bloco cerâmico furado de 30x20x9 cm, assente com argamassa de cimento, confeccionada em obra, dosificação 1:6, de 1 cm de espessura, reboco e brunidura interior com argamassa de cimento, confeccionada em obra, com aditivo hidrófugo, dosificação 1:3 formando arestas e esquinas a media cana para fixação de coletores, preparado com junta de borracha para fixar posteriormente os anéis pré-fabricados de concreto simples de borda com encaixe macho-fêmea; manilha pré-fabricada de concreto simples, com união rígida macho-fêmea com junta de borracha, de 80 cm de diâmetro interior e 50 cm de altura, resistência à compressão maior que 250 kg/cm²; cone assimétrico pré-fabricado de concreto simples, com união rígida macho-fêmea com junta de borracha, de 80 a 60 cm de diâmetro interior e 60 cm de altura, resistência à compressão maior que 250 kg/cm² e laje em torno da boca do cone de 150x150 cm e 20 cm de espessura de concreto simples C30 classe de agressividade ambiental III e tipo de ambiente industrial, brita 1, consistência S50; com fecho de tampa circular com bloqueio e marco de ferro fundido carga de ruptura 400 kN, instalada em faixas de rodagem, incluindo vias pedonais, ou zonas de estacionamento para todo o tipo de veículos. Inclusive concreto simples C30 classe de agressividade ambiental III e tipo de ambiente industrial, brita 1, consistência S50 para formação de canal no fundo da câmara de inspeção, argamassa para rejuntamento e lubrificante para montagem.
Critérios considerados na determinação do preço da unidade de obra: O preço inclui os equipamentos e a maquinaria necessários para o deslocamento e a colocação em obra dos elementos, mas não inclui a escavação nem o enchimento do tardoz.
Inclui: Marcação. Colocação da tela eletrossoldada. Concretagem e compactação do concreto na execução da base. Execução do arranque da alvenaria. Reboco e brunidura interior com argamassa de cimento, arredondando ângulos. Montagem. Formação do canal no fundo da câmara de inspeção. Ligação dos coletores ao poço. Vedação de juntas. Colocação dos degraus. Concretagem e compactação do concreto para formação da laje em torno da boca do cone. Colocação de marco, tampa removível e acessórios. Verificação do seu correto funcionamento.
Critério de medição de projeto: Número de unidades previstas, segundo documentação gráfica de Projeto.
Critério de quantitativos de obra: Medir-se-á o número de unidades realmente executadas segundo especificações de Projeto.

| Código | Un | Descrição | Rendimento | Preço | Importância |
|---|---|---|---|---|---|
| mt10haf080qha | m³ | Concreto C30 classe de agressividade ambiental III e tipo de ambiente industrial, brita 1, consistência S50, dosado em central, segundo ABNT NBR 8953. (material) | 0.507 | 374.13 | 189.68 |
| mt07ame060iCf | m² | Tela eletrossoldada L 335 15x30 cm, com fios longitudinais de 8 mm de diâmetro e fios transversais de 6,0 mm de diâmetro, aço CA-60, segundo ABNT NBR 7481. (material) | 1.690 | 48.82 | 82.51 |
| mt10hmf060sza | m³ | Concreto simples C30 classe de agressividade ambiental III e tipo de ambiente industrial, brita 1, consistência S50, dosado em central, segundo ABNT NBR 8953. (material) | 0.460 | 374.13 | 172.10 |
| mt04lpt010c | Un | Bloco cerâmico furado duplo, para revestir, 30x20x9 cm, densidade 746 kg/m³. (material) | 63.000 | 0.71 | 44.73 |
| mt08aaa010a | m³ | Água. (material) | 0.025 | 3.83 | 0.10 |
| mt01arg005a | t | Areia de pedreira, para argamassa preparada em obra. (material) | 0.198 | 51.13 | 10.12 |
| mt08cem002 | kg | Cimento cinza em sacos. (material) | 41.519 | 0.63 | 26.16 |
| mt08adt010 | kg | Aditivo hidrófugo para impermeabilização de argamassas ou concretos. (material) | 0.452 | 3.06 | 1.38 |
| mt46phm010a | Un | Manilha pré-fabricada de concreto simples, com união rígida macho-fêmea com junta de borracha, de 80 cm de diâmetro interior e 50 cm de altura, resistência à compressão maior que 250 kg/cm², para formação de câmara de inspeção. (material) | 1.000 | 75.86 | 75.86 |
| mt46phm020a | Un | Cone assimétrico pré-fabricado de concreto simples, com união rígida macho-fêmea com junta de borracha, de 80 a 60 cm de diâmetro interior e 60 cm de altura, resistência à compressão maior que 250 kg/cm², para formação de câmara de inspeção. (material) | 1.000 | 123.87 | 123.87 |
| mt46thb110b | kg | Lubrificante para união com junta elástica, em câmaras de inspeção pré-fabricadas. (material) | 0.005 | 8.36 | 0.04 |
| mt46tpr010q | Un | Tampa circular com bloqueio através de trincos e marco de ferro fundido dúctil de 850 mm de diâmetro exterior e 100 mm de altura, passagem livre de 600 mm, para câmara, carga de ruptura 400 kN. Tampa revestida com tinta betuminosa e marco provido de junta de insonorização de polietileno e dispositivo anti-roubo. (material) | 1.000 | 341.85 | 341.85 |
| mt46phm050 | Un | Degrau de polipropileno enformado em U, para câmara, de 330x160 mm, seção transversal de D=25 mm. (material) | 4.000 | 13.83 | 55.32 |
| mq04cag010a | h | Caminhão com grua de carga máxima 6 t. (equipamento) | 0.232 | 216.67 | 50.27 |
| mq06hor010 | h | Betoneira elétrica com uma capacidade de amassamento de 160 l. (equipamento) | 0.102 | 13.50 | 1.38 |
| au00auh020 |  | Canaleta para descarga do concreto. | 1.000 | 0.00 | 0.00 |
| au00auh040 |  | Vibrador de concreto, elétrico. | 1.000 | 0.00 | 0.00 |
| mo041 | h | Oficial de obras de construção civil. (mão de obra) | 5.172 | 33.34 | 172.43 |
| mo087 | h | Ajudante de obras de construção civil. (mão de obra) | 3.729 | 31.49 | 117.43 |
| % | % | Custos diretos complementares | 2 % | 1465.23 | 29.30 |
|  |  | Custos diretos |  |  | 1494.53 |
