# Abrigo fotovoltaico de veículos, em parque de estacionamento exterior

- Propriedade do ficheiro: CYPE INGENIEROS, S.A.
- Formato: FIEBDC-3/2002
- Âmbito geográfico: Brasil
- Moeda: BRL
- Custos indiretos: 3.00 %
- Despesas gerais: 13.00 %
- Lucro: 6.00 %
- IVA: 17.00 %

## U Urbanização interna do lote

### UC Estacionamentos

#### UCF Coberturas fotovoltaicas

**UCF015** Un Abrigo fotovoltaico de veículos, em parque de estacionamento exterior.
Abrigo fotovoltaico de veículos, em parque de estacionamento exterior, de 8x5 m e 6 kW de potência total instalada, composto de kit de estrutura, de aço galvanizado formado por pilares, vigas e terças, com ligações aparafusadas em obra, de 2,5 m de altura livre na parte baixa, com um ângulo de inclinação de 11° e 7 m de distância entre centros de pilares e cobertura de 24 módulos solares fotovoltaicos de células de silício monocristalino, potência máxima (Wp) 250 W, tensão a máxima potência (Vmp) 36,2 V, intensidade a máxima potência (Imp) 6,91 A, tensão em circuito aberto (Voc) 22,6 V, intensidade de curto-circuito (Isc) 7,32 A, eficiência 15,38%, 72 células, vidro exterior temperado de 3,2 mm de espessura, camada adesiva de etil vinil acetato (EVA), camada posterior de polifluoreto de vinila, poliéster e polifluoreto de vinila (TPT), marco de alumínio anodizado, temperatura de trabalho -40°C até 85°C, dimensões 1640x992x35 mm, resistência à carga do vento 245 kg/m², resistência à carga da neve 551 kg/m², peso 18,15 kg, com caixa de ligações com díodos, cabos e conectores. Inclusive acessórios, parafusos, elementos de ancoragem e material de ligação elétrica.
Critérios considerados na determinação do preço da unidade de obra: O preço não inclui a escavação da fundação nem a formação da fundação.
Inclui: Marcação da disposição de eixos de pilares. Montagem da estrutura metálica. Aprumo. Colocação e fixação dos módulos solares fotovoltaicos. Ligação e verificação do seu correto funcionamento.
Critério de medição de projeto: Número de unidades previstas, segundo documentação gráfica de Projeto.
Critério de quantitativos de obra: Medir-se-á o número de unidades realmente executadas segundo especificações de Projeto.

| Código | Un | Descrição | Rendimento | Preço | Importância |
|---|---|---|---|---|---|
| mt07mag010a | Un | Kit de estrutura, de aço galvanizado formado por pilares, vigas e terças, com ligações aparafusadas em obra, de 2,5 m de altura livre na parte baixa, com um ângulo de inclinação de 11° e 7 m de distância entre centros de pilares, para a execução de abrigo de uma água de 8x5 m, com acessórios, parafusos e elementos de ancoragem. (material) | 1.000 | 4329.14 | 4329.14 |
| mt35sol010BB | Un | Módulo solar fotovoltaico de células de silício monocristalino, potência máxima (Wp) 250 W, tensão a máxima potência (Vmp) 36,2 V, intensidade a máxima potência (Imp) 6,91 A, tensão em circuito aberto (Voc) 22,6 V, intensidade de curto-circuito (Isc) 7,32 A, eficiência 15,38%, 72 células, vidro exterior temperado de 3,2 mm de espessura, camada adesiva de etil vinil acetato (EVA), camada posterior de polifluoreto de vinila, poliéster e polifluoreto de vinila (TPT), marco de alumínio anodizado, temperatura de trabalho -40°C até 85°C, dimensões 1640x992x35 mm, resistência à carga do vento 245 kg/m², resistência à carga da neve 551 kg/m², peso 18,15 kg, com caixa de ligações com díodos, cabos e conectores. (material) | 24.000 | 1807.47 | 43379.28 |
| mo047 | h | Montador de estruturas metálicas. (mão de obra) | 4.552 | 33.07 | 150.53 |
| mo094 | h | Ajudante de montador de estruturas metálicas. (mão de obra) | 4.552 | 31.41 | 142.98 |
| mo003 | h | Eletricista. (mão de obra) | 8.876 | 42.82 | 380.07 |
| mo102 | h | Ajudante de eletricista. (mão de obra) | 8.876 | 32.08 | 284.74 |
| % | % | Custos diretos complementares | 4 % | 48666.74 | 1946.67 |
|  |  | Custos diretos |  |  | 50613.41 |
