# Bomba elétrica submergível

- Propriedade do ficheiro: CYPE INGENIEROS, S.A.
- Formato: FIEBDC-3/2002
- Âmbito geográfico: Brasil
- Moeda: BRL
- Custos indiretos: 3.00 %
- Despesas gerais: 13.00 %
- Lucro: 6.00 %
- IVA: 17.00 %

## U Urbanização interna do lote

### UG Armazenamento e gestão de águas pluviais

#### UGS Sistemas de condução de água

**UGS020** Un Bomba elétrica submergível.
Bomba elétrica submergível de aço inoxidável, vazão máxima 250 l/min, altura máxima de impulsão 10 m, com motor, de 0,9 kW, alimentação a 220/240 V e 50-60 Hz, com regulador de nível incorporado e cabo elétrico de ligação de 10 metros com tomada tipo shuko.
Inclui: Marcação. Colocação. Ligação e verificação do seu correto funcionamento.
Critério de medição de projeto: Número de unidades previstas, segundo documentação gráfica de Projeto.
Critério de quantitativos de obra: Medir-se-á o número de unidades realmente executadas segundo especificações de Projeto.

| Código | Un | Descrição | Rendimento | Preço | Importância |
|---|---|---|---|---|---|
| mt37eqp040a | Un | Bomba elétrica submergível de aço inoxidável, vazão máxima 250 l/min, altura máxima de impulsão 10 m, com motor, de 0,9 kW, alimentação a 220/240 V e 50-60 Hz, com regulador de nível incorporado e cabo elétrico de ligação de 10 metros com tomada tipo shuko. (material) | 1.000 | 1119.99 | 1119.99 |
| mo008 | h | Encanador. (mão de obra) | 0.917 | 40.91 | 37.51 |
| mo107 | h | Ajudante de encanador. (mão de obra) | 0.917 | 30.78 | 28.23 |
| % | % | Custos diretos complementares | 2 % | 1185.73 | 23.71 |
|  |  | Custos diretos |  |  | 1209.44 |
