# Nicho pré-fabricado de concreto

- Propriedade do ficheiro: CYPE INGENIEROS, S.A.
- Formato: FIEBDC-3/2002
- Âmbito geográfico: Brasil
- Moeda: BRL
- Custos indiretos: 3.00 %
- Despesas gerais: 13.00 %
- Lucro: 6.00 %
- IVA: 17.00 %

## U Urbanização interna do lote

### UH Obra civil complementar

#### UHP Nichos pré-fabricados

**UHP010** Un Nicho pré-fabricado de concreto.
Nicho prefabricado de concreto, para alojamento de portinhola para instalações eléctricas, de 760x250x1200 mm de dimensões exteriores, formado por cimento, inertes, fibras de aço e polipropileno. Totalmente montada.
Inclui: Preparação da superfície de apoio. Marcação. Levantamento e colocação do nicho através de grua. Colocação, aprumo e nivelamento. Rejuntamento e limpeza. Montagem e desmontagem de escoras complementares.
Critério de medição de projeto: Número de unidades previstas, segundo documentação gráfica de Projeto.
Critério de quantitativos de obra: Medir-se-á o número de unidades realmente executadas segundo especificações de Projeto.

| Código | Un | Descrição | Rendimento | Preço | Importância |
|---|---|---|---|---|---|
| mt47hph010a | Un | Nicho prefabricado de concreto, para alojamento de portinhola para instalações eléctricas, de 760x250x1200 mm de dimensões exteriores, formado por cimento, inertes, fibras de aço e polipropileno. (material) | 1.000 | 402.30 | 402.30 |
| mq07gte010c | h | Guindaste móvel de braço telescópico com uma capacidade de elevação de 30 t e 27 m de altura máxima de trabalho. (equipamento) | 0.580 | 276.00 | 160.08 |
| mo041 | h | Oficial de obras de construção civil. (mão de obra) | 0.243 | 32.24 | 7.83 |
| mo087 | h | Ajudante de obras de construção civil. (mão de obra) | 0.243 | 30.23 | 7.35 |
| % | % | Custos diretos complementares | 2 % | 577.56 | 11.55 |
|  |  | Custos diretos |  |  | 589.11 |
