# Tratamento do terreno

- Propriedade do ficheiro: CYPE INGENIEROS, S.A.
- Formato: FIEBDC-3/2002
- Âmbito geográfico: Brasil
- Moeda: BRL
- Custos indiretos: 3.00 %
- Despesas gerais: 13.00 %
- Lucro: 6.00 %
- IVA: 17.00 %

## U Urbanização interna do lote

### UJ Jardinagem

#### UJA Preparação do terreno

**UJA040** m² Tratamento do terreno.
Cavação do terreno solto ou compacto, até uma profundidade de 20 cm, com meios manuais, através de pá e enxada, até desfazer completamente os torrões.
Inclui: Lavragem do terreno. Sinalização e proteção do terreno.
Critério de medição de projeto: Superfície medida em projeção horizontal, segundo documentação gráfica de Projeto.
Critério de quantitativos de obra: Medir-se-á, em projeção horizontal, a superfície realmente executada segundo especificações de Projeto.

| Código | Un | Descrição | Rendimento | Preço | Importância |
|---|---|---|---|---|---|
| mo086 | h | Ajudante de jardineiro. (mão de obra) | 0.139 | 30.23 | 4.20 |
| % | % | Custos diretos complementares | 2 % | 4.20 | 0.08 |
|  |  | Custos diretos |  |  | 4.28 |
