# Fornecimento de terra vegetal

- Propriedade do ficheiro: CYPE INGENIEROS, S.A.
- Formato: FIEBDC-3/2002
- Âmbito geográfico: Brasil
- Moeda: BRL
- Custos indiretos: 3.00 %
- Despesas gerais: 13.00 %
- Lucro: 6.00 %
- IVA: 17.00 %

## U Urbanização interna do lote

### UJ Jardinagem

#### UJA Preparação do terreno

**UJA050** m³ Fornecimento de terra vegetal.
Fornecimento de terra vegetal crivada e fertilizada, fornecida em sacos e espalhada com meios mecânicos, através de miniretroescavadeira, em camadas de espessura uniforme e sem produzir danos às plantas existentes.
Inclui: Armazenamento da terra vegetal. Espalhamento e perfilamento da terra vegetal. Sinalização e proteção do terreno.
Critério de medição de projeto: Volume medido segundo documentação gráfica de Projeto.
Critério de quantitativos de obra: Medir-se-á o volume realmente executado segundo especificações de Projeto.

| Código | Un | Descrição | Rendimento | Preço | Importância |
|---|---|---|---|---|---|
| mt48tie035b | m³ | Terra vegetal crivada e fertilizada, fornecida em sacos. (material) | 1.120 | 97.35 | 109.03 |
| mq01exn010i | h | Miniretroescavadeira sobre pneus, de 37,5 kW. (equipamento) | 0.116 | 188.26 | 21.84 |
| mo115 | h | Operário jardineiro. (mão de obra) | 0.231 | 27.81 | 6.42 |
| % | % | Custos diretos complementares | 2 % | 137.29 | 2.75 |
|  |  | Custos diretos |  |  | 140.04 |
