# Adubação de fundo

- Propriedade do ficheiro: CYPE INGENIEROS, S.A.
- Formato: FIEBDC-3/2002
- Âmbito geográfico: Brasil
- Moeda: BRL
- Custos indiretos: 3.00 %
- Despesas gerais: 13.00 %
- Lucro: 6.00 %
- IVA: 17.00 %

## U Urbanização interna do lote

### UJ Jardinagem

#### UJA Preparação do terreno

**UJA060** m² Adubação de fundo.
Adubação de fundo de terreno solto com adubo mineral sólido de libertação rápida, espalhamento com meios mecânicos, através de tractor agrícola equipado com adubador, com um rendimento de 0,05 kg/m², procurando uma distribuição uniforme.
Inclui: Umedecimento prévio do terreno. Adubação do terreno. Sinalização e proteção do terreno adubado.
Critério de medição de projeto: Superfície medida em projeção horizontal, segundo documentação gráfica de Projeto.
Critério de quantitativos de obra: Medir-se-á, em projeção horizontal, a superfície realmente executada segundo especificações de Projeto.

| Código | Un | Descrição | Rendimento | Preço | Importância |
|---|---|---|---|---|---|
| mt08aaa010a | m³ | Água. (material) | 0.005 | 3.79 | 0.02 |
| mt48tif030a | kg | Adubo mineral sólido, de libertação rápida. (material) | 0.050 | 6.07 | 0.30 |
| mq09tra040 | h | Tractor agrícola, de 44 kW de potência, equipado com adubador. (equipamento) | 0.001 | 123.58 | 0.12 |
| mo086 | h | Ajudante de jardineiro. (mão de obra) | 0.001 | 30.23 | 0.03 |
| % | % | Custos diretos complementares | 2 % | 0.47 | 0.01 |
|  |  | Custos diretos |  |  | 0.48 |
