# Grama

- Propriedade do ficheiro: CYPE INGENIEROS, S.A.
- Formato: FIEBDC-3/2002
- Âmbito geográfico: Brasil
- Moeda: BRL
- Custos indiretos: 3.00 %
- Despesas gerais: 13.00 %
- Lucro: 6.00 %
- IVA: 17.00 %

## U Urbanização interna do lote

### UJ Jardinagem

#### UJC Gramados

**UJC020** m² Grama.
Gramado por sementeira de mistura de sementes de lolium, agrostis, festuca e poa.
Inclui: Preparação do terreno e adubação de fundo. Ancinhagem e remoção de todo o material de tamanho superior a 2 cm. Distribuição de sementes. Tapamento com húmus. Primeira irrigação.
Critério de medição de projeto: Superfície medida em projeção horizontal, segundo documentação gráfica de Projeto.
Critério de quantitativos de obra: Medir-se-á, em projeção horizontal, a superfície realmente executada segundo especificações de Projeto.

| Código | Un | Descrição | Rendimento | Preço | Importância |
|---|---|---|---|---|---|
| mt48tis010a | kg | Mistura de sementes para grama. (material) | 0.030 | 15.85 | 0.48 |
| mt48tie030a | m³ | Terra vegetal crivada, fornecida a granel. (material) | 0.150 | 59.93 | 8.99 |
| mt48tie040 | kg | Húmus limpo crivado. (material) | 6.000 | 0.08 | 0.48 |
| mt48tif020a | kg | Adubo para pré-sementeira de grama. (material) | 0.100 | 3.64 | 0.36 |
| mt08aaa010a | m³ | Água. (material) | 0.150 | 3.79 | 0.57 |
| mq09rod010 | h | Cilindro leve. (equipamento) | 0.029 | 14.42 | 0.42 |
| mq09mot010 | h | Motocultor 60/80 cm. (equipamento) | 0.058 | 11.12 | 0.64 |
| mo040 | h | Jardineiro. (mão de obra) | 0.116 | 32.24 | 3.74 |
| mo115 | h | Operário jardineiro. (mão de obra) | 0.231 | 27.81 | 6.42 |
| % | % | Custos diretos complementares | 2 % | 22.10 | 0.44 |
|  |  | Custos diretos |  |  | 22.54 |
