# Válvula selectora

- Propriedade do ficheiro: CYPE INGENIEROS, S.A.
- Formato: FIEBDC-3/2002
- Âmbito geográfico: Brasil
- Moeda: BRL
- Custos indiretos: 3.00 %
- Despesas gerais: 13.00 %
- Lucro: 6.00 %
- IVA: 17.00 %

## U Urbanização interna do lote

### UP Piscinas

#### UPD Equipamentos de tratamento de águas

**UPD040** Un Válvula selectora.
Válvula selectora de resinas termoplásticas de ABS, de 6 vias, de 2", sistema de fecho da tampa por baioneta e pressão máxima de trabalho de 3,43 bar. Inclusive elementos de ligação.
Inclui: Colocação. Ligação e verificação do seu correto funcionamento.
Critério de medição de projeto: Número de unidades previstas, segundo documentação gráfica de Projeto.
Critério de quantitativos de obra: Medir-se-á o número de unidades realmente executadas segundo especificações de Projeto.

| Código | Un | Descrição | Rendimento | Preço | Importância |
|---|---|---|---|---|---|
| mt47ped120b | Un | Válvula selectora de resinas termoplásticas de ABS, de 6 vias, de 2", sistema de fecho da tampa por baioneta e pressão máxima de trabalho de 3,43 bar, inclusive elementos de ligação. (material) | 1.000 | 490.78 | 490.78 |
| mo008 | h | Encanador. (mão de obra) | 0.235 | 40.91 | 9.61 |
| mo107 | h | Ajudante de encanador. (mão de obra) | 0.235 | 30.78 | 7.23 |
| % | % | Custos diretos complementares | 2 % | 507.62 | 10.15 |
|  |  | Custos diretos |  |  | 517.77 |
