# Filtro

- Propriedade do ficheiro: CYPE INGENIEROS, S.A.
- Formato: FIEBDC-3/2002
- Âmbito geográfico: Brasil
- Moeda: BRL
- Custos indiretos: 3.00 %
- Despesas gerais: 13.00 %
- Lucro: 6.00 %
- IVA: 17.00 %

## U Urbanização interna do lote

### UP Piscinas

#### UPD Equipamentos de tratamento de águas

**UPD030** Un Filtro.
Filtro de fibra de vidro reforçada com resina de poliéster, de 500 mm de diâmetro, com duas saídas de 1 1/2", vazão de 9,5 m³/h e pressão máxima de trabalho de 2,5 bar. Inclusive tampa de poliéster.
Inclui: Colocação. Ligação e verificação do seu correto funcionamento.
Critério de medição de projeto: Número de unidades previstas, segundo documentação gráfica de Projeto.
Critério de quantitativos de obra: Medir-se-á o número de unidades realmente executadas segundo especificações de Projeto.

| Código | Un | Descrição | Rendimento | Preço | Importância |
|---|---|---|---|---|---|
| mt47ped110a | Un | Filtro de fibra de vidro reforçada com resina de poliéster, de 500 mm de diâmetro, com duas saídas de 1 1/2", vazão de 9,5 m³/h e pressão máxima de trabalho de 2,5 bar, inclusive tampa de poliéster. (material) | 1.000 | 2791.45 | 2791.45 |
| mo008 | h | Encanador. (mão de obra) | 1.831 | 40.91 | 74.91 |
| mo107 | h | Ajudante de encanador. (mão de obra) | 1.831 | 30.78 | 56.36 |
| % | % | Custos diretos complementares | 2 % | 2922.72 | 58.45 |
|  |  | Custos diretos |  |  | 2981.17 |
