# Pré-filtro

- Propriedade do ficheiro: CYPE INGENIEROS, S.A.
- Formato: FIEBDC-3/2002
- Âmbito geográfico: Brasil
- Moeda: BRL
- Custos indiretos: 3.00 %
- Despesas gerais: 13.00 %
- Lucro: 6.00 %
- IVA: 17.00 %

## U Urbanização interna do lote

### UP Piscinas

#### UPD Equipamentos de tratamento de águas

**UPD050** Un Pré-filtro.
Pré-filtro de plástico, com duas saídas de 2", vazão máxima 16,5 m³/h e pressão máxima de trabalho de 2,5 bar, com válvula de purga de 3/4", de aço inoxidável AISI 316. Inclusive pé suporte e acessórios.
Inclui: Colocação. Ligação e verificação do seu correto funcionamento.
Critério de medição de projeto: Número de unidades previstas, segundo documentação gráfica de Projeto.
Critério de quantitativos de obra: Medir-se-á o número de unidades realmente executadas segundo especificações de Projeto.

| Código | Un | Descrição | Rendimento | Preço | Importância |
|---|---|---|---|---|---|
| mt47ped130a | Un | Pré-filtro de plástico, com duas saídas de 2", vazão máxima 16,5 m³/h e pressão máxima de trabalho de 2,5 bar, com válvula de purga de 3/4", de aço inoxidável AISI 316, inclusive pé suporte e acessórios. (material) | 1.000 | 1022.58 | 1022.58 |
| mo008 | h | Encanador. (mão de obra) | 0.235 | 40.91 | 9.61 |
| mo107 | h | Ajudante de encanador. (mão de obra) | 0.235 | 30.78 | 7.23 |
| % | % | Custos diretos complementares | 2 % | 1039.42 | 20.79 |
|  |  | Custos diretos |  |  | 1060.21 |
