# Projetor subaquático para piscina de tanque de concreto

- Propriedade do ficheiro: CYPE INGENIEROS, S.A.
- Formato: FIEBDC-3/2002
- Âmbito geográfico: Brasil
- Moeda: BRL
- Custos indiretos: 3.00 %
- Despesas gerais: 13.00 %
- Lucro: 6.00 %
- IVA: 17.00 %

## U Urbanização interna do lote

### UP Piscinas

#### UPI Equipamentos de iluminação

**UPI020** Un Projetor subaquático para piscina de tanque de concreto.
Projetor de luz branca, de plástico, de cor branca, com embelezador de cor bege, de 14,5 W de potência, classe de eficiência energética E, temperatura de cor 3000 K, fluxo luminoso 1485 lúmens, alimentação a 12 V, proteção IP68, para piscina de tanque de concreto, com fixação através de cruz, buchas e parafusos. Inclusive acessórios, ganchos e material auxiliar.
Inclui: Montagem e fixação. Ligação. Verificação do seu correto funcionamento.
Critério de medição de projeto: Número de unidades previstas, segundo documentação gráfica de Projeto.
Critério de quantitativos de obra: Medir-se-á o número de unidades realmente executadas segundo especificações de Projeto.

| Código | Un | Descrição | Rendimento | Preço | Importância |
|---|---|---|---|---|---|
| mt47pil120ca | Un | Projetor de luz branca, de plástico, de cor branca, com embelezador de cor bege, de 14,5 W de potência, classe de eficiência energética E, temperatura de cor 3000 K, fluxo luminoso 1485 lúmens, alimentação a 12 V, proteção IP68, para piscina de tanque de concreto, com fixação através de cruz, buchas e parafusos. (material) | 1.000 | 720.07 | 720.07 |
| mt34www011 | Un | Material auxiliar para instalação de dispositivo de iluminação. (material) | 1.000 | 6.03 | 6.03 |
| mo003 | h | Eletricista. (mão de obra) | 0.469 | 40.91 | 19.19 |
| mo102 | h | Ajudante de eletricista. (mão de obra) | 0.469 | 30.78 | 14.44 |
| % | % | Custos diretos complementares | 2 % | 759.73 | 15.19 |
|  |  | Custos diretos |  |  | 774.92 |
