# Skimmer

- Propriedade do ficheiro: CYPE INGENIEROS, S.A.
- Formato: FIEBDC-3/2002
- Âmbito geográfico: Brasil
- Moeda: BRL
- Custos indiretos: 3.00 %
- Despesas gerais: 13.00 %
- Lucro: 6.00 %
- IVA: 17.00 %

## U Urbanização interna do lote

### UP Piscinas

#### UPM Complementos para tanque de piscina

**UPM010** Un Skimmer.
Skimmer com boca standard, de resinas termoplásticas de ABS, cor branca, com tampa quadrada, flutuador de comporta, clapeta para regulação de vazão e cesto recolhe folhas, com pré-filtro higiénico descartável. Inclusive peças de ligação.
Inclui: Montagem, ligação e verificação do seu correto funcionamento.
Critério de medição de projeto: Número de unidades previstas, segundo documentação gráfica de Projeto.
Critério de quantitativos de obra: Medir-se-á o número de unidades realmente executadas segundo especificações de Projeto.

| Código | Un | Descrição | Rendimento | Preço | Importância |
|---|---|---|---|---|---|
| mt47ped030b | Un | Skimmer com boca standard, de resinas termoplásticas de ABS, cor branca, com tampa quadrada, flutuador de comporta, clapeta para regulação de vazão e cesto recolhe folhas, inclusive peças de ligação. (material) | 1.000 | 344.09 | 344.09 |
| mt47ped035 | Un | Pré-filtro higiénico descartável para cesto recolhe folhas. (material) | 1.000 | 4.17 | 4.17 |
| mo008 | h | Encanador. (mão de obra) | 0.293 | 40.91 | 11.99 |
| mo107 | h | Ajudante de encanador. (mão de obra) | 0.293 | 30.78 | 9.02 |
| % | % | Custos diretos complementares | 2 % | 369.27 | 7.39 |
|  |  | Custos diretos |  |  | 376.66 |
