# Canaleta de drenagem na borda de piscina

- Propriedade do ficheiro: CYPE INGENIEROS, S.A.
- Formato: FIEBDC-3/2002
- Âmbito geográfico: Brasil
- Moeda: BRL
- Custos indiretos: 3.00 %
- Despesas gerais: 13.00 %
- Lucro: 6.00 %
- IVA: 17.00 %

## U Urbanização interna do lote

### UP Piscinas

#### UPR Arremates pré-fabricados

**UPR020** m Canaleta de drenagem na borda de piscina.
Formação de canaleta de drenagem na borda de piscina composta por peças pré-fabricadas de concreto para coleta de águas de 30 cm de largura, colocadas sobre lastro de concreto simples C20 classe de agressividade ambiental I e tipo de ambiente rural, brita 1, consistência S50 de 10 cm de espessura, assentes com argamassa de cimento, confeccionada em obra, dosificação 1:6, com emboço e afagadas interiormente com argamassa de cimento, confeccionada em obra, com aditivo hidrófugo, dosificação 1:3, com ângulos arredondados e posterior revestimento com poliéster reforçado com fibra de vidro. Inclusive grelha com textura anti-deslizante em material plástico de 340 mm de largura, ensamblada entre si com dispositivo de união articulado, perfil suporte e peças especiais de esquina.
Inclui: Formação da base. Marcação do traçado da canaleta de drenagem. Montagem das peças pré-fabricadas. Execução de aberturas para ligação de tubos. União e ajuste das juntas dos coletores à canaleta de drenagem. Formação do revestimento superficial. Colocação da grelha. Verificação do seu correto funcionamento.
Critério de medição de projeto: Comprimento medido segundo documentação gráfica de Projeto.
Critério de quantitativos de obra: Medir-se-á o comprimento realmente executado segundo especificações de Projeto.

| Código | Un | Descrição | Rendimento | Preço | Importância |
|---|---|---|---|---|---|
| mt10hmf060ana | m³ | Concreto simples C20 classe de agressividade ambiental I e tipo de ambiente rural, brita 1, consistência S50, dosado em central, segundo ABNT NBR 8953. (material) | 0.050 | 316.08 | 15.80 |
| mt11cah010 | m | Canaleta pré-fabricada de concreto para coleta de águas, de 30 cm de largura, inclusive peças especiais. (material) | 1.050 | 15.41 | 16.18 |
| mt08aaa010a | m³ | Água. (material) | 0.012 | 3.79 | 0.05 |
| mt01arg005a | t | Areia de pedreira, para argamassa preparada em obra. (material) | 0.064 | 50.71 | 3.25 |
| mt08cem002 | kg | Cimento cinza em sacos. (material) | 12.000 | 0.63 | 7.56 |
| mt08adt010 | kg | Aditivo hidrófugo para impermeabilização de argamassas ou concretos. (material) | 0.090 | 3.03 | 0.27 |
| mt47prp030 | m² | Rede de fibra de vidro. (material) | 1.000 | 6.49 | 6.49 |
| mt47prp040 | kg | Resina de poliéster. (material) | 0.750 | 20.41 | 15.31 |
| mt47prp010 | m | Grelha de PVC de 34 cm de largura para canaleta de piscina, de material plástico com textura anti-deslizante, inclusive perfils suporte e peças especiais de esquina. (material) | 1.050 | 74.88 | 78.62 |
| mt47prp020 | Un | Peças especiais e material complementar. (material) | 1.000 | 2.50 | 2.50 |
| mq06hor010 | h | Betoneira elétrica com uma capacidade de amassamento de 160 l. (equipamento) | 0.032 | 12.69 | 0.41 |
| au00auh040 |  | Vibrador de concreto, elétrico. | 1.000 | 0.00 | 0.00 |
| mo087 | h | Ajudante de obras de construção civil. (mão de obra) | 1.432 | 30.23 | 43.29 |
| mo041 | h | Oficial de obras de construção civil. (mão de obra) | 0.704 | 32.24 | 22.70 |
| % | % | Custos diretos complementares | 2 % | 212.43 | 4.25 |
|  |  | Custos diretos |  |  | 216.68 |
