# Revestimento de tanque de piscina com mosaico

- Propriedade do ficheiro: CYPE INGENIEROS, S.A.
- Formato: FIEBDC-3/2002
- Âmbito geográfico: Brasil
- Moeda: BRL
- Custos indiretos: 3.00 %
- Despesas gerais: 13.00 %
- Lucro: 6.00 %
- IVA: 17.00 %

## U Urbanização interna do lote

### UP Piscinas

#### UPT Revestimentos cerâmicos

**UPT010** m² Revestimento de tanque de piscina com mosaico.
Revestimento de mosaico de grés esmaltado, cor azul, acabamento liso, formado por pastilhas de 50x50x6 mm, montadas sobre peças de malha de 299x299 mm em pisos e paredes de tanques de piscinas, assentes com cimento cola de pega normal, C1 TE, com deslizamento reduzido e tempo de colocação ampliado e argamassa de rejuntamento de resinas reativas, tipo RG, cor branca, para juntas de 1 a 15 mm, à base de de dois componentes à base de resina epóxi, cargas inertes, aditivos e catalizadores orgânicos.
Critérios considerados na determinação do preço da unidade de obra: O preço não inclui a impermeabilização da piscina.
Inclui: Limpeza e humidificação do paramento a revestir. Colocação de um régua horizontal no início da colocação dos azulejos. Marcação da disposição das peças no paramento para posterior colocação. Colocação das peças utilizando desempenadeira de borracha. Rejuntamento. Limpeza do paramento.
Critério de medição de projeto: Superfície medida segundo documentação gráfica de Projeto.
Critério de quantitativos de obra: Medir-se-á a superfície realmente executada segundo especificações de Projeto.

| Código | Un | Descrição | Rendimento | Preço | Importância |
|---|---|---|---|---|---|
| mt18bdk015a | m² | Mosaico de grés esmaltado, cor azul, acabamento liso, formado por pastilhas de 50x50x6 mm, montadas sobre peças de malha de 299x299 mm. (material) | 1.000 | 52.92 | 52.92 |
| mt09mcp010aoa | kg | Cimento cola de pega normal, C1 TE, com deslizamento reduzido e tempo de colocação ampliado, cor cinza, para a colocação em camada fina do peças cerâmicas com um grau de absorção médio-alto em revestimentos interiores, pisos interiores e exteriores, socos e especialmente sobre placas de gesso acartonado e revestimentos de piscinas com mosaico de vidro, à base de cimento de alta resistência, inertes selecionados, aditivos e resinas sintéticas. (material) | 4.000 | 0.73 | 2.92 |
| mt09mcp020pE | kg | Argamassa de rejuntamento de resinas reativas, tipo RG, cor branca, para juntas de 1 a 15 mm, de dois componentes à base de resina epóxi, cargas inertes, aditivos e catalizadores orgânicos, com resistência aos ácidos, com efeito bacteriostático, anti-caruncho e anti-verdete, especial para rejuntamento de todo tipo de peças cerâmicas e pedras naturais em zonas com agressividade química ou em contato com alimentos. (material) | 0.130 | 38.95 | 5.06 |
| mo024 | h | Ladrilhista (azulejista). (mão de obra) | 0.352 | 32.24 | 11.35 |
| mo062 | h | Ajudante de ladrilhista (azulejista). (mão de obra) | 0.352 | 30.23 | 10.64 |
| % | % | Custos diretos complementares | 3 % | 82.89 | 2.49 |
|  |  | Custos diretos |  |  | 85.38 |
