# Pré-instalação de medidor de irrigação

- Propriedade do ficheiro: CYPE INGENIEROS, S.A.
- Formato: FIEBDC-3/2002
- Âmbito geográfico: Brasil
- Moeda: BRL
- Custos indiretos: 3.00 %
- Despesas gerais: 13.00 %
- Lucro: 6.00 %
- IVA: 17.00 %

## U Urbanização interna do lote

### UR Irrigação

#### URC Medidores

**URC010** Un Pré-instalação de medidor de irrigação.
Pré-instalação de medidor de irrigação de 3/4" DN 20 mm, colocado em armário pré-fabricado, ligado ao ramal de ligação e ao ramal de abastecimento e distribuição, formada por dois registros de esfera de latão niquelado; torneira de purga e válvula de retenção. Inclusive fechadura especial de seção quadrada e outro material auxiliar.
Critérios considerados na determinação do preço da unidade de obra: O preço não inclui o medidor.
Inclui: Marcação. Colocação e fixação de acessórios e peças especiais. Ligação e verificação do seu correto funcionamento.
Critério de medição de projeto: Número de unidades previstas, segundo documentação gráfica de Projeto.
Critério de quantitativos de obra: Medir-se-á o número de unidades realmente executadas segundo especificações de Projeto.

| Código | Un | Descrição | Rendimento | Preço | Importância |
|---|---|---|---|---|---|
| mt37sve010c | Un | Registro de esfera de latão niquelado para enroscar de 3/4". (material) | 2.000 | 21.81 | 43.62 |
| mt37sgl010b | Un | Torneira de purga de 20 mm. (material) | 1.000 | 18.03 | 18.03 |
| mt37svr010b | Un | Válvula de retenção de latão para enroscar de 3/4". (material) | 1.000 | 19.50 | 19.50 |
| mt37cir010a | Un | Armário de fibra de vidro de 40x27x13 cm para alojar medidor individual de água de 13 a 20 mm, provido de fechadura especial de seção quadrada. (material) | 1.000 | 135.66 | 135.66 |
| mt37www010 | Un | Material auxiliar para instalações de abastecimento de água. (material) | 1.000 | 4.18 | 4.18 |
| mo008 | h | Encanador. (mão de obra) | 0.999 | 40.91 | 40.87 |
| mo107 | h | Ajudante de encanador. (mão de obra) | 0.499 | 30.78 | 15.36 |
| % | % | Custos diretos complementares | 4 % | 277.22 | 11.09 |
|  |  | Custos diretos |  |  | 288.31 |
