# Pré-instalação de medidor de irrigação

- Propriedade do ficheiro: CYPE INGENIEROS, S.A.
- Formato: FIEBDC-3/2002
- Âmbito geográfico: Brasil
- Moeda: BRL
- Custos indiretos: 3.00 %
- Despesas gerais: 13.00 %
- Lucro: 6.00 %
- IVA: 17.00 %

## U Urbanização interna do lote

### UR Irrigação

#### URC Medidores

**URC010** Un Pré-instalação de medidor de irrigação.
Pré-instalação de medidor de irrigação de 2 1/2" DN 65 mm, colocado em armário pré-fabricado, ligado ao ramal de ligação e ao ramal de abastecimento e distribuição, formada por dois registros de esfera de latão niquelado; torneira de purga e válvula de retenção. Inclusive fechadura especial de seção quadrada e outro material auxiliar.
Critérios considerados na determinação do preço da unidade de obra: O preço não inclui o medidor.
Inclui: Marcação. Colocação e fixação de acessórios e peças especiais. Ligação e verificação do seu correto funcionamento.
Critério de medição de projeto: Número de unidades previstas, segundo documentação gráfica de Projeto.
Critério de quantitativos de obra: Medir-se-á o número de unidades realmente executadas segundo especificações de Projeto.

| Código | Un | Descrição | Rendimento | Preço | Importância |
|---|---|---|---|---|---|
| mt37sve010h | Un | Registro de esfera de latão niquelado para enroscar de 2 1/2". (material) | 2.000 | 247.31 | 494.62 |
| mt37sgl010c | Un | Torneira de purga de 25 mm. (material) | 1.000 | 19.83 | 19.83 |
| mt37svr010g | Un | Válvula de retenção de latão para enroscar de 2 1/2". (material) | 1.000 | 161.75 | 161.75 |
| mt37cir010c | Un | Armário de fibra de vidro de 85x60x30 cm para alojar medidor individual de água de 50 a 65 mm, provido de fechadura especial de seção quadrada. (material) | 1.000 | 381.30 | 381.30 |
| mt37www010 | Un | Material auxiliar para instalações de abastecimento de água. (material) | 1.000 | 4.18 | 4.18 |
| mo008 | h | Encanador. (mão de obra) | 1.589 | 40.91 | 65.01 |
| mo107 | h | Ajudante de encanador. (mão de obra) | 0.795 | 30.78 | 24.47 |
| % | % | Custos diretos complementares | 4 % | 1151.16 | 46.05 |
|  |  | Custos diretos |  |  | 1197.21 |
