# Pré-instalação de medidor de irrigação

- Propriedade do ficheiro: CYPE INGENIEROS, S.A.
- Formato: FIEBDC-3/2002
- Âmbito geográfico: Brasil
- Moeda: BRL
- Custos indiretos: 3.00 %
- Despesas gerais: 13.00 %
- Lucro: 6.00 %
- IVA: 17.00 %

## U Urbanização interna do lote

### UR Irrigação

#### URC Medidores

**URC010** Un Pré-instalação de medidor de irrigação.
Pré-instalação de medidor de irrigação de 3" DN 80 mm, colocado em armário pré-fabricado, ligado ao ramal de ligação e ao ramal de abastecimento e distribuição, formada por dois registros de esfera de latão niquelado; torneira de purga e válvula de retenção. Inclusive fechadura especial de seção quadrada e outro material auxiliar.
Critérios considerados na determinação do preço da unidade de obra: O preço não inclui o medidor.
Inclui: Marcação. Colocação e fixação de acessórios e peças especiais. Ligação e verificação do seu correto funcionamento.
Critério de medição de projeto: Número de unidades previstas, segundo documentação gráfica de Projeto.
Critério de quantitativos de obra: Medir-se-á o número de unidades realmente executadas segundo especificações de Projeto.

| Código | Un | Descrição | Rendimento | Preço | Importância |
|---|---|---|---|---|---|
| mt37sve010i | Un | Registro de esfera de latão niquelado para enroscar de 3". (material) | 2.000 | 341.36 | 682.72 |
| mt37sgl010c | Un | Torneira de purga de 25 mm. (material) | 1.000 | 19.83 | 19.83 |
| mt37svr010h | Un | Válvula de retenção de latão para enroscar de 3". (material) | 1.000 | 229.59 | 229.59 |
| mt37cir010d | Un | Armário de fibra de vidro de 100x70x40 cm para alojar medidor individual de água de 80 a 100 mm, provido de fechadura especial de seção quadrada. (material) | 1.000 | 708.75 | 708.75 |
| mt37www010 | Un | Material auxiliar para instalações de abastecimento de água. (material) | 1.000 | 4.18 | 4.18 |
| mo008 | h | Encanador. (mão de obra) | 1.816 | 40.91 | 74.29 |
| mo107 | h | Ajudante de encanador. (mão de obra) | 0.908 | 30.78 | 27.95 |
| % | % | Custos diretos complementares | 4 % | 1747.31 | 69.89 |
|  |  | Custos diretos |  |  | 1817.20 |
