# Aspersor

- Propriedade do ficheiro: CYPE INGENIEROS, S.A.
- Formato: FIEBDC-3/2002
- Âmbito geográfico: Brasil
- Moeda: BRL
- Custos indiretos: 3.00 %
- Despesas gerais: 13.00 %
- Lucro: 6.00 %
- IVA: 17.00 %

## U Urbanização interna do lote

### UR Irrigação

#### URE Equipamentos

**URE020** Un Aspersor.
Aspersor emergente de turbina, de latão, com arco ajustável, raio de 5 a 20 m regulável com parafuso, ligação de 3/4" de diâmetro. Inclusive acessórios de ligação à tubulação de abastecimento e distribuição.
Inclui: Instalação no terreno e ligação hidráulica à tubulação de abastecimento e distribuição. Limpeza hidráulica da unidade. Ajuste da vazão de água.
Critério de medição de projeto: Número de unidades previstas, segundo documentação gráfica de Projeto.
Critério de quantitativos de obra: Medir-se-á o número de unidades realmente executadas segundo especificações de Projeto.

| Código | Un | Descrição | Rendimento | Preço | Importância |
|---|---|---|---|---|---|
| mt48asp020b | Un | Aspersor emergente de turbina, de latão, com arco ajustável, raio de 5 a 20 m regulável com parafuso, ligação de 3/4" de diâmetro, intervalo de pressões recomendado de 2 a 5 bar. (material) | 1.000 | 76.44 | 76.44 |
| mt37tpj023cb | Un | Abraçadeira de tomada de PP com dois parafusos, para tubo de 32 mm de diâmetro exterior, com tomada para ligação roscada de 3/4" de diâmetro, PN=16 atm, com juntas elásticas de EPDM, segundo ISO 15874-3. (material) | 1.000 | 7.82 | 7.82 |
| mt48wwg200b | Un | Tubulação de comprimento regulável com duas curvas articuladas nos seus extremos, de 3/4" de diâmetro. (material) | 1.000 | 9.86 | 9.86 |
| mo008 | h | Encanador. (mão de obra) | 0.170 | 40.91 | 6.95 |
| mo107 | h | Ajudante de encanador. (mão de obra) | 0.170 | 30.78 | 5.23 |
| % | % | Custos diretos complementares | 2 % | 106.30 | 2.13 |
|  |  | Custos diretos |  |  | 108.43 |
