# Boca de irrigação

- Propriedade do ficheiro: CYPE INGENIEROS, S.A.
- Formato: FIEBDC-3/2002
- Âmbito geográfico: Brasil
- Moeda: BRL
- Custos indiretos: 3.00 %
- Despesas gerais: 13.00 %
- Lucro: 6.00 %
- IVA: 17.00 %

## U Urbanização interna do lote

### UR Irrigação

#### URE Equipamentos

**URE010** Un Boca de irrigação.
Boca de irrigação, formada por corpo e tampa de ferro fundido com fechadura de seção quadrada, abraçadeira de entrada, registro e nípel de saída roscado macho de latão de 1 1/2" de diâmetro, enterrada. Inclusive acessórios de ligação à tubulação de abastecimento e distribuição.
Inclui: Instalação no terreno e ligação hidráulica à tubulação de abastecimento e distribuição. Enchimento da vala. Limpeza hidráulica da unidade.
Critério de medição de projeto: Número de unidades previstas, segundo documentação gráfica de Projeto.
Critério de quantitativos de obra: Medir-se-á o número de unidades realmente executadas segundo especificações de Projeto.

| Código | Un | Descrição | Rendimento | Preço | Importância |
|---|---|---|---|---|---|
| mt48wwg100a | Un | Boca de irrigação, formada por corpo e tampa de ferro fundido com fechadura de seção quadrada, abraçadeira de entrada, registro e nípel de saída roscado macho de latão de 1 1/2" de diâmetro. (material) | 1.000 | 335.47 | 335.47 |
| mt37tpj023fe | Un | Abraçadeira de tomada de PP com quatro parafusos, para tubo de 63 mm de diâmetro exterior, com tomada para ligação roscada de 1 1/2" de diâmetro, PN=16 atm, com juntas elásticas de EPDM, segundo ISO 15874-3. (material) | 1.000 | 16.80 | 16.80 |
| mt37tpa030da | m | Tubo de polietileno PE 40 de cor preto com bandas de cor azul, de 40 mm de diâmetro exterior e 5,5 mm de espessura, PN=10 atm. (material) | 1.000 | 12.21 | 12.21 |
| mo008 | h | Encanador. (mão de obra) | 0.341 | 40.91 | 13.95 |
| mo107 | h | Ajudante de encanador. (mão de obra) | 0.341 | 30.78 | 10.50 |
| % | % | Custos diretos complementares | 2 % | 388.93 | 7.78 |
|  |  | Custos diretos |  |  | 396.71 |
