# Linha elétrica

- Propriedade do ficheiro: CYPE INGENIEROS, S.A.
- Formato: FIEBDC-3/2002
- Âmbito geográfico: Brasil
- Moeda: BRL
- Custos indiretos: 3.00 %
- Despesas gerais: 13.00 %
- Lucro: 6.00 %
- IVA: 17.00 %

## U Urbanização interna do lote

### UR Irrigação

#### URM Automatização

**URM040** m Linha elétrica.
Linha elétrica monofásica enterrada para alimentação de electro-válvulas e automatismos de irrigação, formada por cabos unipolares com condutores de cobre, XV Eca 3G10 mm², sendo a sua tensão atribuída de 0,6/1 kV, protegido por tubo de polietileno de parede dupla de 40 mm de diâmetro, colocado sobre leito de areia de 10 cm de espessura, devidamente compactada e nivelada com compactador (tipo sapo) de condução manual, enchimento lateral compactando até metade do diâmetro do tubo e posterior enchimento com a mesma areia até 10 cm por cima da geratriz superior do tubo, sem incluir a escavação nem o posterior enchimento principal das valas. Totalmente montada e ligada.
Inclui: Marcação do traçado da vala. Eliminação das terras soltas do fundo da escavação. Execução do leito de areia para colocação do tubo. Colocação do tubo. Colocação de cabos. Ligação. Execução do enchimento envolvente.
Critério de medição de projeto: Comprimento medido segundo documentação gráfica de Projeto.
Critério de quantitativos de obra: Medir-se-á o comprimento realmente executado segundo especificações de Projeto.

| Código | Un | Descrição | Rendimento | Preço | Importância |
|---|---|---|---|---|---|
| mt01ara010a | m³ | Areia com granulometria de 0 a 5 mm de diâmetro, limpa. (material) | 0.083 | 40.28 | 3.34 |
| mt35aia080aa | m | Tubo curvável, fornecido em rolo, de polietileno de parede dupla (lisa pelo interior e corrugada pelo exterior), de cor laranja, de 40 mm de diâmetro nominal, para canalização enterrada, resistência à compressão 250 N, com grau de proteção IP549. (material) | 1.000 | 12.08 | 12.08 |
| mt35cep050e | m | Cabo unipolar XV, sendo a sua tensão nominal de 0,6/1 kV, reação ao fogo classe Eca segundo NP EN 50575, com condutor multifilar de cobre classe 2 de 10 mm² de seção, com isolamento de polietileno reticulado e bainha exterior de PVC. Segundo IEC 60502-1. (material) | 3.000 | 10.21 | 30.63 |
| mt35www010 | Un | Material auxiliar para instalações eléctricas. (material) | 0.200 | 9.91 | 1.98 |
| mq04dua020b | h | Dumper de descarga frontal de 2 t de carga útil. (equipamento) | 0.010 | 38.18 | 0.38 |
| mq02rop020 | h | Apiloador (Saltitão) de condução manual, de 80 kg, com placa de 30x30 cm. (equipamento) | 0.072 | 14.42 | 1.04 |
| mq02cia020j | h | Caminhão cisterna, de 8 m³ de capacidade. (equipamento) | 0.001 | 437.33 | 0.44 |
| mo041 | h | Oficial de obras de construção civil. (mão de obra) | 0.054 | 32.24 | 1.74 |
| mo087 | h | Ajudante de obras de construção civil. (mão de obra) | 0.054 | 30.23 | 1.63 |
| mo003 | h | Eletricista. (mão de obra) | 0.081 | 40.91 | 3.31 |
| mo102 | h | Ajudante de eletricista. (mão de obra) | 0.068 | 30.78 | 2.09 |
| % | % | Custos diretos complementares | 2 % | 58.66 | 1.17 |
|  |  | Custos diretos |  |  | 59.83 |
