# Estação depuradora de águas saponáceas

- Propriedade do ficheiro: CYPE INGENIEROS, S.A.
- Formato: FIEBDC-3/2002
- Âmbito geográfico: Brasil
- Moeda: BRL
- Custos indiretos: 3.00 %
- Despesas gerais: 13.00 %
- Lucro: 6.00 %
- IVA: 17.00 %

## U Urbanização interna do lote

### US Tratamento de esgoto sanitário doméstico

#### USE Estações de tratamento de águas

**USE020** Un Estação depuradora de águas saponáceas.
Estação depuradora de águas saponáceas domésticas de baixa contaminação, com capacidade para 6 utilizadores (população equivalente), composta por filtro de polietileno para grossos, duas bombas para filtragem e lavagem a contra-corrente, filtro duplo automático de alto rendimento, eletroválvula, dois reservatórios de poliéster de seção retangular de 0,25 m³ cada um, equipamento de raios ultravioletas, reservatório de polietileno com bomba para dosificação de colorante, válvulas, reguladores de nível, escoadouro com tubulação de descarga, quadro de distribuição e base. Incluindo tubos entre os diferentes elementos e acessórios, tubulação de escoamento e torneira para esvaziamento. Totalmente montada, ligada e testada, sem incluir o sistema de pressurização nem o vaso de expansão.
Inclui: Marcação. Colocação e fixação da estação depuradora de águas saponáceas. Colocação e fixação de tubulações e acessórios.
Critério de medição de projeto: Número de unidades previstas, segundo documentação gráfica de Projeto.
Critério de quantitativos de obra: Medir-se-á o número de unidades realmente executadas segundo especificações de Projeto.

| Código | Un | Descrição | Rendimento | Preço | Importância |
|---|---|---|---|---|---|
| mt46feb010bg | Un | Estação depuradora de águas saponáceas domésticas de baixa contaminação, com capacidade para 6 utilizadores (população equivalente), composta por filtro de polietileno para grossos, duas bombas para filtragem e lavagem a contra-corrente, filtro duplo automático de alto rendimento, eletroválvula, dois reservatórios de poliéster de seção retangular de 0,25 m³ cada um, equipamento de raios ultravioletas, reservatório de polietileno com bomba para dosificação de colorante, válvulas, reguladores de nível, escoadouro com tubulação de descarga, quadro de distribuição e base. (material) | 1.000 | 22320.54 | 22320.54 |
| mo008 | h | Encanador. (mão de obra) | 1.404 | 40.91 | 57.44 |
| mo107 | h | Ajudante de encanador. (mão de obra) | 1.404 | 30.78 | 43.22 |
| % | % | Custos diretos complementares | 4 % | 22421.20 | 896.85 |
|  |  | Custos diretos |  |  | 23318.05 |
