# Cerca de madeira

- Propriedade do ficheiro: CYPE INGENIEROS, S.A.
- Formato: FIEBDC-3/2002
- Âmbito geográfico: Brasil
- Moeda: BRL
- Custos indiretos: 3.00 %
- Despesas gerais: 13.00 %
- Lucro: 6.00 %
- IVA: 17.00 %

## U Urbanização interna do lote

### UV Vedações

#### UVA Cercas de madeira

**UVA010** m Cerca de madeira.
Cerca de madeira de pinho tratada em autoclave com sais hidrossolúveis, com classe de risco 4, formada por montantes retangulares de 7x7 cm e 120 cm de altura separados 25 cm entre si, travados com toros torneados de 8 cm de diâmetro e apoiados sobre base realizada com travessas de 20x10 cm, fixada à fundação com parafusos estruturais de aço zincado.
Inclui: Implantação e marcação de eixos. Corte e samblagem das peças. Colocação e fixação provisória da cerca. Aprumo e nivelamento. Fixação definitiva da cerca.
Critério de medição de projeto: Comprimento medido entre eixos, segundo documentação gráfica de Projeto.
Critério de quantitativos de obra: Medir-se-á, a eixos, o comprimento realmente executado segundo especificações de Projeto.

| Código | Un | Descrição | Rendimento | Preço | Importância |
|---|---|---|---|---|---|
| mt18mva160a | m | Montante retangular de madeira de pinho, de 7x7 cm, tratada em autoclave com sais hidrossolúveis, com classe de risco 4. (material) | 4.800 | 10.89 | 52.27 |
| mt18bma010n | m | Travessa de madeira de pinho, de 20x10 cm, tratada em autoclave com sais hidrossolúveis, com classe de risco 4, para base de apoio de cerca de madeira. (material) | 1.000 | 22.28 | 22.28 |
| mt18bma031a | m | Toro torneado de madeira de pinho tratada em autoclave com sais hidrossolúveis, com classe de risco 4, de 8 cm de diâmetro. (material) | 2.000 | 7.96 | 15.92 |
| mt07emr100aB | Un | Parafuso estrutural de aço zincado, com arruela, de 12 mm de diâmetro e 160 mm de comprimento, de cabeça hexagonal, para aparafusar diretamente sobre o furo realizado no concreto. (material) | 3.000 | 16.37 | 49.11 |
| op00cep010 |  | Plainas. | 1.000 | 0.00 | 0.00 |
| op00ato010 |  | Parafusadeira. | 1.000 | 0.00 | 0.00 |
| op00tal010 |  | Furadeira. | 1.000 | 0.00 | 0.00 |
| op00cor050 |  | Cortadora manual de madeira, de disco. | 1.000 | 0.00 | 0.00 |
| mo048 | h | Carpinteiro de estruturas de madeira. (mão de obra) | 0.214 | 31.99 | 6.85 |
| mo095 | h | Ajudante de montador de estruturas de madeira. (mão de obra) | 0.427 | 30.15 | 12.87 |
| % | % | Custos diretos complementares | 2 % | 159.30 | 3.19 |
|  |  | Custos diretos |  |  | 162.49 |
