# Vedação de terreno de peças pré-fabricadas tipo corta-vento, sobre muro

- Propriedade do ficheiro: CYPE INGENIEROS, S.A.
- Formato: FIEBDC-3/2002
- Âmbito geográfico: Brasil
- Moeda: BRL
- Custos indiretos: 3.00 %
- Despesas gerais: 13.00 %
- Lucro: 6.00 %
- IVA: 17.00 %

## U Urbanização interna do lote

### UV Vedações

#### UVB Balaustradas e corta-ventos

**UVB020** m Vedação de terreno de peças pré-fabricadas tipo corta-vento, sobre muro.
Vedação de terreno formada por 6 peças pré-fabricadas tipo corta-vento de concreto de cor branca, de seção retangular, de 6x17x60 cm, em posição vertical, assentes com argamassa de cimento e cal, confeccionada em obra, dosificação 1:1:7, sobre muro de alvenaria ou concreto; com, peças de chapim pré-fabricadas de 20x7x100 cm e bases pré-fabricadas de 14x2,5x100 cm.
Inclui: Limpeza e preparação da borda de apoio. Disposição e montagem das peças. Colocação das peças. Enchimento e perfilamento de juntas com argamassa de cimento.
Critério de medição de projeto: Comprimento medido segundo documentação gráfica de Projeto.
Critério de quantitativos de obra: Medir-se-á o comprimento realmente executado segundo especificações de Projeto.

| Código | Un | Descrição | Rendimento | Preço | Importância |
|---|---|---|---|---|---|
| mt08aaa010a | m³ | Água. (material) | 0.013 | 3.79 | 0.05 |
| mt01arg005a | t | Areia de pedreira, para argamassa preparada em obra. (material) | 0.098 | 50.71 | 4.97 |
| mt08cem042 | kg | Cimento branco em sacos. (material) | 16.250 | 1.22 | 19.83 |
| mt08cal011a | kg | Cal aérea hidratada, com um conteúdo total de óxido de cálcio e óxido de magnésio maior ou igual a 90%, em sacos. (material) | 16.250 | 1.10 | 17.88 |
| mt20cvh010a | Un | Peça pré-fabricada tipo corta-vento de concreto de cor branca, de seção retangular, de 6x17x60 cm, para vedação de terreno. (material) | 6.000 | 47.30 | 283.80 |
| mt20cvh030a | m | Base pré-fabricada de concreto de cor branca, de 14x2,5x100 cm para o apoio da peça de chapim. (material) | 1.000 | 20.77 | 20.77 |
| mt20cvh040a | m | Peça de chapim pré-fabricada de concreto de cor branca, de 20x7x100 cm. (material) | 1.000 | 48.76 | 48.76 |
| mq06hor010 | h | Betoneira elétrica com uma capacidade de amassamento de 160 l. (equipamento) | 0.068 | 12.69 | 0.86 |
| op00amo010 |  | Esmerilhadeira. | 1.000 | 0.00 | 0.00 |
| mo041 | h | Oficial de obras de construção civil. (mão de obra) | 0.578 | 32.24 | 18.63 |
| mo087 | h | Ajudante de obras de construção civil. (mão de obra) | 1.236 | 30.23 | 37.36 |
| % | % | Custos diretos complementares | 2 % | 452.91 | 9.06 |
|  |  | Custos diretos |  |  | 461.97 |
