# Capitel

- Propriedade do ficheiro: CYPE INGENIEROS, S.A.
- Formato: FIEBDC-3/2002
- Âmbito geográfico: Brasil
- Moeda: BRL
- Custos indiretos: 3.00 %
- Despesas gerais: 13.00 %
- Lucro: 6.00 %
- IVA: 17.00 %

## U Urbanização interna do lote

### UV Vedações

#### UVO Arremates de muro de vedação

**UVO020** Un Capitel.
Peça pré-fabricada de concreto, de cor bege, para cobrimento de pilastra, de 28x28x4 cm, com pingadeira, assente com argamassa de cimento, confeccionada em obra, com aditivo hidrófugo, dosificação 1:4. Inclusive preparação da superfície de apoio, marcação, vedação com argamassa de rejuntamento especial para revestimentos de pré-fabricados de concreto e tratamento de proteção suplementar através de aplicação sobre o conjunto de tinta hidrófuga incolor em duas camadas.
Inclui: Preparação da superfície de apoio. Implantação da peça. Colocação, aprume, nivelação e alinhamento da peça. Rejuntamento e limpeza. Aplicação de duas camadas de tinta hidrófuga incolor.
Critério de medição de projeto: Número de unidades previstas, segundo documentação gráfica de Projeto.
Critério de quantitativos de obra: Medir-se-á o número de unidades realmente executadas segundo especificações de Projeto.

| Código | Un | Descrição | Rendimento | Preço | Importância |
|---|---|---|---|---|---|
| mt08aaa010a | m³ | Água. (material) | 0.006 | 3.79 | 0.02 |
| mt01arg005a | t | Areia de pedreira, para argamassa preparada em obra. (material) | 0.002 | 50.71 | 0.10 |
| mt08cem002 | kg | Cimento cinza em sacos. (material) | 0.570 | 0.63 | 0.36 |
| mt08adt010 | kg | Aditivo hidrófugo para impermeabilização de argamassas ou concretos. (material) | 0.011 | 3.03 | 0.03 |
| mt20cho020la | Un | Peça pré-fabricada de concreto, de cor bege, para cobrimento de pilastra, de 28x28x4 cm, com pingadeira. (material) | 1.000 | 18.86 | 18.86 |
| mt09mcr235 | kg | Argamassa de rejuntamento para pré-fabricados de concreto e pedra artificial, composta de cimento, inertes, pigmentos e aditivos especiais. (material) | 0.056 | 6.06 | 0.34 |
| mt28pcs010a | l | Protetor hidrófugo em base aquosa, incolor, auto-limpável, repelente da água e da sujeira, para tratamento superficial hidrofugante, para aplicar com trincha sobre superfícies de pedra natural ou pedra artificial. (material) | 0.062 | 26.84 | 1.66 |
| mq06hor010 | h | Betoneira elétrica com uma capacidade de amassamento de 160 l. (equipamento) | 0.006 | 12.69 | 0.08 |
| op00amo010 |  | Esmerilhadeira. | 1.000 | 0.00 | 0.00 |
| mo041 | h | Oficial de obras de construção civil. (mão de obra) | 0.082 | 32.24 | 2.64 |
| mo087 | h | Ajudante de obras de construção civil. (mão de obra) | 0.096 | 30.23 | 2.90 |
| % | % | Custos diretos complementares | 2 % | 26.99 | 0.54 |
|  |  | Custos diretos |  |  | 27.53 |
