# Capitel

- Propriedade do ficheiro: CYPE INGENIEROS, S.A.
- Formato: FIEBDC-3/2002
- Âmbito geográfico: Brasil
- Moeda: BRL
- Custos indiretos: 3.00 %
- Despesas gerais: 13.00 %
- Lucro: 6.00 %
- IVA: 17.00 %

## U Urbanização interna do lote

### UV Vedações

#### UVO Arremates de muro de vedação

**UVO020** Un Capitel.
Peça pré-fabricada de concreto, face superior com ponta de diamante, de cor bege, para cobrimento de pilastra, de 50x50x6 cm, com pingadeira, assente com argamassa de cimento, confeccionada em obra, com aditivo hidrófugo, dosificação 1:4. Inclusive preparação da superfície de apoio, marcação, vedação com argamassa de rejuntamento especial para revestimentos de pré-fabricados de concreto e tratamento de proteção suplementar através de aplicação sobre o conjunto de tinta hidrófuga incolor em duas camadas.
Inclui: Preparação da superfície de apoio. Implantação da peça. Colocação, aprume, nivelação e alinhamento da peça. Rejuntamento e limpeza. Aplicação de duas camadas de tinta hidrófuga incolor.
Critério de medição de projeto: Número de unidades previstas, segundo documentação gráfica de Projeto.
Critério de quantitativos de obra: Medir-se-á o número de unidades realmente executadas segundo especificações de Projeto.

| Código | Un | Descrição | Rendimento | Preço | Importância |
|---|---|---|---|---|---|
| mt08aaa010a | m³ | Água. (material) | 0.006 | 3.79 | 0.02 |
| mt01arg005a | t | Areia de pedreira, para argamassa preparada em obra. (material) | 0.008 | 50.71 | 0.41 |
| mt08cem002 | kg | Cimento cinza em sacos. (material) | 1.967 | 0.63 | 1.24 |
| mt08adt010 | kg | Aditivo hidrófugo para impermeabilização de argamassas ou concretos. (material) | 0.039 | 3.03 | 0.12 |
| mt20cho020Ib | Un | Peça pré-fabricada de concreto, face superior com ponta de diamante, de cor bege, para cobrimento de pilastra, de 50x50x6 cm, com pingadeira. (material) | 1.000 | 54.56 | 54.56 |
| mt09mcr235 | kg | Argamassa de rejuntamento para pré-fabricados de concreto e pedra artificial, composta de cimento, inertes, pigmentos e aditivos especiais. (material) | 0.100 | 6.06 | 0.61 |
| mt28pcs010a | l | Protetor hidrófugo em base aquosa, incolor, auto-limpável, repelente da água e da sujeira, para tratamento superficial hidrofugante, para aplicar com trincha sobre superfícies de pedra natural ou pedra artificial. (material) | 0.185 | 26.84 | 4.97 |
| mq06hor010 | h | Betoneira elétrica com uma capacidade de amassamento de 160 l. (equipamento) | 0.006 | 12.69 | 0.08 |
| op00amo010 |  | Esmerilhadeira. | 1.000 | 0.00 | 0.00 |
| mo041 | h | Oficial de obras de construção civil. (mão de obra) | 0.221 | 32.24 | 7.13 |
| mo087 | h | Ajudante de obras de construção civil. (mão de obra) | 0.269 | 30.23 | 8.13 |
| % | % | Custos diretos complementares | 2 % | 77.27 | 1.55 |
|  |  | Custos diretos |  |  | 78.82 |
