# Relatório de resultados do ensaio através de ultrassons

- Propriedade do ficheiro: CYPE INGENIEROS, S.A.
- Formato: FIEBDC-3/2002
- Âmbito geográfico: Brasil
- Moeda: BRL
- Custos indiretos: 3.00 %
- Despesas gerais: 13.00 %
- Lucro: 6.00 %
- IVA: 17.00 %

## X Controle de qualidade e ensaios

### XE Estruturas de concreto armado

#### XEI Ensaios não destrutivos

**XEI125** Un Relatório de resultados do ensaio através de ultrassons.
Relatório sobre os resultados obtidos no ensaio através de ultrassons, realizado por laboratório acreditado na área técnica correspondente.
Inclui: Elaboração do relatório com os resultados.
Critério de medição de projeto: Número de unidades previstas, segundo documentação do Plano de controle de qualidade.

| Código | Un | Descrição | Rendimento | Preço | Importância |
|---|---|---|---|---|---|
| mt49tei031 | Un | Relatório de reconhecimento sobre os resultados obtidos no ensaio com ultrassons, realizado por laboratório acreditado na área técnica correspondente. (material) | 1.000 | 449.15 | 449.15 |
| % | % | Custos diretos complementares | 2 % | 449.15 | 8.98 |
|  |  | Custos diretos |  |  | 458.13 |
