# Ensaio de blocos cerâmicos

- Propriedade do ficheiro: CYPE INGENIEROS, S.A.
- Formato: FIEBDC-3/2002
- Âmbito geográfico: Brasil
- Moeda: BRL
- Custos indiretos: 3.00 %
- Despesas gerais: 13.00 %
- Lucro: 6.00 %
- IVA: 17.00 %

## X Controle de qualidade e ensaios

### XL Materiais cerâmicos

#### XLB Blocos

**XLB010** Un Ensaio de blocos cerâmicos.
Ensaios a realizar em laboratório acreditado na área técnica correspondente, sobre uma amostra de bloco cerâmico, recolhido em obra, para a determinação das seguintes características: características dimensionais, estruturais e de forma, eflorescências, resistência ao gelo/degelo, expansão por umidade. Incluindo deslocamento à obra e relatório de resultados.
Inclui: Deslocamento à obra. Coleta de amostras. Realização dos ensaios. Redação de relatório dos resultados dos ensaios realizados.
Critério de medição de projeto: Ensaio a realizar, segundo documentação do Plano de controle de qualidade.

| Código | Un | Descrição | Rendimento | Preço | Importância |
|---|---|---|---|---|---|
| mt49des010 | Un | Repercussão por deslocamento à obra para a coleta de amostras. (material) | 1.000 | 1.92 | 1.92 |
| mt49blc020 | Un | Coleta em obra de amostras de blocos cerâmicos, cujo peso não exceda 50 kg. (material) | 1.000 | 83.23 | 83.23 |
| mt49blc050 | Un | Ensaio para determinar as características dimensionais, estruturais e de forma de uma amostra de blocos cerâmicos. (material) | 1.000 | 250.06 | 250.06 |
| mt49blc060 | Un | Ensaio para determinar as eflorescências de uma amostra de blocos cerâmicos. (material) | 1.000 | 181.85 | 181.85 |
| mt49blc070 | Un | Ensaio para determinar a resistência ao gelo de uma amostra de blocos cerâmicos. (material) | 1.000 | 399.00 | 399.00 |
| mt49blc080 | Un | Ensaio para determinar a expansão por umidade de uma amostra de blocos cerâmicos. (material) | 1.000 | 477.34 | 477.34 |
| mt49blc030 | Un | Relatório de resultados dos ensaios realizados sobre uma amostra de blocos cerâmicos. (material) | 1.000 | 249.69 | 249.69 |
| % | % | Custos diretos complementares | 2 % | 1643.09 | 32.86 |
|  |  | Custos diretos |  |  | 1675.95 |
