# Ensaio de lajotas cerâmicas

- Propriedade do ficheiro: CYPE INGENIEROS, S.A.
- Formato: FIEBDC-3/2002
- Âmbito geográfico: Brasil
- Moeda: BRL
- Custos indiretos: 3.00 %
- Despesas gerais: 13.00 %
- Lucro: 6.00 %
- IVA: 17.00 %

## X Controle de qualidade e ensaios

### XL Materiais cerâmicos

#### XLE Bloco vazado

**XLE010** Un Ensaio de lajotas cerâmicas.
Ensaios a realizar em laboratório acreditado na área técnica correspondente, sobre uma amostra de lajota cerâmica, recolhido em obra, para a determinação das seguintes características: resistência à compressão, inclusões calcárias. Incluindo deslocamento à obra e relatório de resultados.
Inclui: Deslocamento à obra. Coleta de amostras. Realização dos ensaios. Redação de relatório dos resultados dos ensaios realizados.
Critério de medição de projeto: Ensaio a realizar, segundo documentação do Plano de controle de qualidade.
Critério de quantitativos de obra: Será medido o número de ensaios realizados por laboratório acreditado segundo especificações de Projeto.

| Código | Un | Descrição | Rendimento | Preço | Importância |
|---|---|---|---|---|---|
| mt49des010 | Un | Repercussão por deslocamento à obra para a coleta de amostras. (material) | 1.000 | 1.92 | 1.92 |
| mt49bvc060 | Un | Coleta em obra de amostras de lajotas cerâmicas, cujo peso não exceda 50 kg. (material) | 1.000 | 83.23 | 83.23 |
| mt49bvc010 | Un | Ensaio para determinar a resistência à compressão de uma amostra de lajotas cerâmicas. (material) | 1.000 | 482.73 | 482.73 |
| mt49bvc040 | Un | Ensaio para determinar as inclusões calcárias de uma amostra de lajotas cerâmicas. (material) | 1.000 | 282.81 | 282.81 |
| mt49bvc050 | Un | Relatório de resultados dos ensaios realizados sobre uma amostra de lajotas cerâmicas (material) | 1.000 | 249.69 | 249.69 |
| % | % | Custos diretos complementares | 2 % | 1100.38 | 22.01 |
|  |  | Custos diretos |  |  | 1122.39 |
