# Visita a obra

- Propriedade do ficheiro: CYPE INGENIEROS, S.A.
- Formato: FIEBDC-3/2002
- Âmbito geográfico: Brasil
- Moeda: BRL
- Custos indiretos: 3.00 %
- Despesas gerais: 13.00 %
- Lucro: 6.00 %
- IVA: 17.00 %

## X Controle de qualidade e ensaios

### XR Ensaios funcionais

#### XRI Instalações

**XRI070** Un Visita a obra.
Visita do laboratório à obra, situada a uma distância de até 30 km.
Inclui: Deslocamento à obra.
Critério de medição de projeto: Estimativa em função do tamanho da obra.
Critério de quantitativos de obra: Será medido o número de visitas realizadas por laboratório acreditado.

| Código | Un | Descrição | Rendimento | Preço | Importância |
|---|---|---|---|---|---|
| mt49prs200a | Un | Visita do laboratório à obra, situada a uma distância de até 30 km. (material) | 1.000 | 545.86 | 545.86 |
| % | % | Custos diretos complementares | 2 % | 545.86 | 10.92 |
|  |  | Custos diretos |  |  | 556.78 |
