# Linha de vida horizontal temporal, de cabo de aço, com amortecedor de quedas

- Propriedade do ficheiro: CYPE INGENIEROS, S.A.
- Formato: FIEBDC-3/2002
- Âmbito geográfico: Brasil
- Moeda: BRL
- Custos indiretos: 3.00 %
- Despesas gerais: 13.00 %
- Lucro: 6.00 %
- IVA: 17.00 %

## Y Segurança e saúde

### YC Sistemas de proteção coletiva

#### YCL Linhas e dispositivos de ancoragem

**YCL160** Un Linha de vida horizontal temporal, de cabo de aço, com amortecedor de quedas.
Fornecimento, colocação e desmontagem de linha de vida horizontal temporal, de cabo de aço, com amortecedor de quedas, de 20 m de comprimento máximo, para segurar até três operários, classe C, composta por 2 placas de ancoragem e 1 linha de vida flexível, formada por 1 absorvedor de energia com indicador de tensão e indicador de número de quedas; 1 tensor e 20 m de cabo, de aço galvanizado, de 8 mm de diâmetro, composto por 7 cordões de 19 fios, com prensado terminal com casquilho de cobre, guarda cabo e conector em um extremo, amortizável em 3 utilizações. Inclusive elementos para fixação mecânica a paramento das placas de ancoragem.
Critério de medição de projeto: Número de unidades previstas, segundo Plano de Segurança e Saúde.
Critério de quantitativos de obra: Medir-se-á o número de unidades realmente colocadas segundo especificações do Plano de Segurança e Saúde.

| Código | Un | Descrição | Rendimento | Preço | Importância |
|---|---|---|---|---|---|
| mt50spl305 | Un | Placa de ancoragem de aço galvanizado, para fixação mecânica a paramento. (material) | 2.000 | 85.57 | 171.14 |
| mt50spl005 | Un | Fixação composta por bucha química, arruela e parafuso de aço inoxidável de 12 mm de diâmetro e 80 mm de comprimento. (material) | 8.000 | 17.47 | 139.76 |
| mt50spl300b | Un | Linha de vida flexível, formada por 1 absorvedor de energia com indicador de tensão e indicador de número de quedas; 1 tensor e 20 m de cabo, de aço galvanizado, de 8 mm de diâmetro, composto por 7 cordões de 19 fios, com prensado terminal com casquilho de cobre, guarda cabo e conector em um extremo, amortizável em 3 utilizações. (material) | 0.330 | 3131.50 | 1033.40 |
| mo119 | h | Oficial de 1ª Montador de proteções e sinalização de Segurança e Saúde. (mão de obra) | 0.483 | 32.24 | 15.57 |
| mo120 | h | Operário Montador de proteções e sinalização de Segurança e Saúde. (mão de obra) | 0.967 | 27.81 | 26.89 |
| % | % | Custos diretos complementares | 2 % | 1386.76 | 27.74 |
|  |  | Custos diretos |  |  | 1414.50 |
