# Bandeja de proteção perimetral do edifício

- Propriedade do ficheiro: CYPE INGENIEROS, S.A.
- Formato: FIEBDC-3/2002
- Âmbito geográfico: Brasil
- Moeda: BRL
- Custos indiretos: 3.00 %
- Despesas gerais: 13.00 %
- Lucro: 6.00 %
- IVA: 17.00 %

## Y Segurança e saúde

### YC Sistemas de proteção coletiva

#### YCM Escadas, bandejas, passarelas e plataformas

**YCM025** m Bandeja de proteção perimetral do edifício.
Bandeja de proteção perimetral do edifício no primeiro piso perante a possível queda de objetos formada por: braços dobráveis, tipo consola, de perfil oco de aço de seção retangular 60x40x2 mm, com um tramo horizontal de 3,0 m de comprimento e um tramo inclinado a 45° de 1,3 m de comprimento, fixados à laje cada 2,5 m com suportes tipo Omega previamente ancorados à laje com fixações mecânicas, amortizáveis em 8 utilizações e plataforma de chapa de aço galvanizado de 1,0 mm de espessura, que protege una zona de 1,7 m de largura, apoiada sobre os braços tipo consola e com sobreposição entre chapas, amortizável em 10 utilizações. Inclusive parafusos para a fixação das chapas aos braços.
Critério de medição de projeto: Comprimento medido segundo Plano de Segurança e Saúde.
Critério de quantitativos de obra: Será medido o comprimento realmente montado segundo especificações do Plano de Segurança e Saúde.

| Código | Un | Descrição | Rendimento | Preço | Importância |
|---|---|---|---|---|---|
| mt50spm015a | Un | Braço dobrável, tipo consola, de perfil oco de aço de seção retangular 60x40x2 mm, com um tramo horizontal de 3 m de comprimento e um tramo inclinado a 45° de 1,30 m de comprimento. (material) | 0.073 | 164.97 | 12.04 |
| mt50spm035 | Un | Suporte tipo Omega de chapa de aço, de 60x40 mm e 5 mm de espessura. (material) | 0.583 | 30.50 | 17.78 |
| mt50spl105a | Un | Fixação composta por bucha química, arruela e parafuso de aço de 12 mm de diâmetro e 80 mm de comprimento. (material) | 1.165 | 14.55 | 16.95 |
| mt13ccg010i | m² | Chapa perfilada de aço galvanizado, de 1 mm de espessura, com nervuras de entre 40 e 50 mm de altura de onda, separadas entre 250 e 270 mm e inércia entre 21 e 34 cm4. (material) | 0.339 | 30.58 | 10.37 |
| mt13ccg030c | Un | Parafuso autoatarraxante de 6,5x70 mm de aço galvanizado, com arruela. (material) | 2.331 | 0.52 | 1.21 |
| mo119 | h | Oficial de 1ª Montador de proteções e sinalização de Segurança e Saúde. (mão de obra) | 0.483 | 33.34 | 16.10 |
| mo120 | h | Operário Montador de proteções e sinalização de Segurança e Saúde. (mão de obra) | 0.483 | 28.94 | 13.98 |
| % | % | Custos diretos complementares | 2 % | 88.43 | 1.77 |
|  |  | Custos diretos |  |  | 90.20 |
