# Vedação provisória de terreno com tela eletrossoldada

- Propriedade do ficheiro: CYPE INGENIEROS, S.A.
- Formato: FIEBDC-3/2002
- Âmbito geográfico: Brasil
- Moeda: BRL
- Custos indiretos: 3.00 %
- Despesas gerais: 13.00 %
- Lucro: 6.00 %
- IVA: 17.00 %

## Y Segurança e saúde

### YC Sistemas de proteção coletiva

#### YCR Vedação provisória de terreno

**YCR010** m Vedação provisória de terreno com tela eletrossoldada.
Vedação provisória de terreno, de 2,2 m de altura, composta por tela eletrossoldada Q 196 10x10 mm de aço CA-60, fixada através de pregos de cabeça chata de aço a postes de madeira, de 10 a 12 cm de diâmetro e 3,2 m de comprimento, cravados no terreno cada 2,5 m, amortizáveis em 5 utilizações.
Critério de medição de projeto: Comprimento medido segundo Plano de Segurança e Saúde.
Critério de quantitativos de obra: Será medido o comprimento realmente montado segundo especificações do Plano de Segurança e Saúde.

| Código | Un | Descrição | Rendimento | Preço | Importância |
|---|---|---|---|---|---|
| mt07ame060ega | m² | Tela eletrossoldada Q 196 10x10 cm, com fios longitudinais de 5 mm de diâmetro e fios transversais de 5,0 mm de diâmetro, aço CA-60, segundo ABNT NBR 7481. (material) | 2.300 | 42.99 | 98.88 |
| mt50spv030a | m | Toro de madeira, de 10 a 12 cm de diâmetro. (material) | 0.371 | 11.43 | 4.24 |
| mt50sph020 | kg | Pregos de cabeça chata de aço de 20x100 mm. (material) | 0.008 | 3.06 | 0.02 |
| mo119 | h | Oficial de 1ª Montador de proteções e sinalização de Segurança e Saúde. (mão de obra) | 0.121 | 32.24 | 3.90 |
| mo120 | h | Operário Montador de proteções e sinalização de Segurança e Saúde. (mão de obra) | 0.121 | 27.81 | 3.37 |
| % | % | Custos diretos complementares | 2 % | 110.41 | 2.21 |
|  |  | Custos diretos |  |  | 112.62 |
