# Vedação provisória de terreno com painéis metálicos

- Propriedade do ficheiro: CYPE INGENIEROS, S.A.
- Formato: FIEBDC-3/2002
- Âmbito geográfico: Brasil
- Moeda: BRL
- Custos indiretos: 3.00 %
- Despesas gerais: 13.00 %
- Lucro: 6.00 %
- IVA: 17.00 %

## Y Segurança e saúde

### YC Sistemas de proteção coletiva

#### YCR Vedação provisória de terreno

**YCR020** m Vedação provisória de terreno com painéis metálicos.
Vedação provisória de terreno, de 2 m de altura, composta por painéis opacos de chapa perfilada de aço galvanizado, de 0,6 mm de espessura, entre 40 e 50 mm de altura do perfil, entre 250 e 270 mm de distância entre-eixos, amortizáveis em 10 utilizações e perfis em S de chapa dobrada de aço galvanizado, de 102x33x1,5 mm, acabamento sendzimir, de 2,8 m de comprimento, ancorados ao terreno através de cubos de concreto C20 classe de agressividade ambiental I e tipo de ambiente rural, brita 1, consistência S50 de 102x33x1,5 cm, cada 2,0 m, amortizáveis em 2 utilizações. Inclusive ancoragens mecânicas para a fixação das chapas aos perfis.
Critério de medição de projeto: Comprimento medido segundo Plano de Segurança e Saúde.
Critério de quantitativos de obra: Será medido o comprimento realmente montado segundo especificações do Plano de Segurança e Saúde.

| Código | Un | Descrição | Rendimento | Preço | Importância |
|---|---|---|---|---|---|
| mt13ccg100b | m² | Chapa perfilada de aço galvanizado, de 0,6 mm de espessura, entre 40 e 50 mm de altura do perfil, entre 250 e 270 mm de distância entre-eixos e inércia entre 13 e 21 cm4. (material) | 0.200 | 17.11 | 3.42 |
| mt50spv050a | m | Perfil em S de chapa dobrada de aço galvanizado, acabamento sendzimir, de 102x33x1,5 mm. (material) | 0.980 | 26.95 | 26.41 |
| mt10hmf060ana | m³ | Concreto simples C20 classe de agressividade ambiental I e tipo de ambiente rural, brita 1, consistência S50, dosado em central, segundo ABNT NBR 8953. (material) | 0.088 | 316.08 | 27.82 |
| mo119 | h | Oficial de 1ª Montador de proteções e sinalização de Segurança e Saúde. (mão de obra) | 0.606 | 32.24 | 19.54 |
| mo120 | h | Operário Montador de proteções e sinalização de Segurança e Saúde. (mão de obra) | 0.606 | 27.81 | 16.85 |
| % | % | Custos diretos complementares | 2 % | 94.04 | 1.88 |
|  |  | Custos diretos |  |  | 95.92 |
