# Vedação provisória de terreno com placas pré-fabricadas de concreto

- Propriedade do ficheiro: CYPE INGENIEROS, S.A.
- Formato: FIEBDC-3/2002
- Âmbito geográfico: Brasil
- Moeda: BRL
- Custos indiretos: 3.00 %
- Despesas gerais: 13.00 %
- Lucro: 6.00 %
- IVA: 17.00 %

## Y Segurança e saúde

### YC Sistemas de proteção coletiva

#### YCR Vedação provisória de terreno

**YCR040** m Vedação provisória de terreno com placas pré-fabricadas de concreto.
Vedação provisória de terreno, de 2 m de altura, composta por placas aligeiradas de concreto armado, de 1,92x0,40 m e 4 cm de espessura, amortizáveis em 5 utilizações, e suportes pré-fabricados de concreto armado, de 2,5 m de comprimento e 12x14 cm de seção, ancorados ao terreno através de cubos de concreto C20 classe de agressividade ambiental I e tipo de ambiente rural, brita 1, consistência S50 de 60x60x60 cm, cada 2,0 m, amortizáveis em 5 utilizações.
Critério de medição de projeto: Comprimento medido segundo Plano de Segurança e Saúde.
Critério de quantitativos de obra: Será medido o comprimento realmente montado segundo especificações do Plano de Segurança e Saúde.

| Código | Un | Descrição | Rendimento | Preço | Importância |
|---|---|---|---|---|---|
| mt50spv065 | Un | Placa aligeirada de concreto armado de 1,92x0,4 m e 4 cm de espessura. (material) | 0.500 | 28.03 | 14.02 |
| mt50spv060a | Un | Poste pré-fabricado de concreto armado de 2,5 m de comprimento e 12x14 cm de seção. (material) | 0.140 | 65.91 | 9.23 |
| mt10hmf060ana | m³ | Concreto simples C20 classe de agressividade ambiental I e tipo de ambiente rural, brita 1, consistência S50, dosado em central, segundo ABNT NBR 8953. (material) | 0.151 | 316.08 | 47.73 |
| mo119 | h | Oficial de 1ª Montador de proteções e sinalização de Segurança e Saúde. (mão de obra) | 0.606 | 32.24 | 19.54 |
| mo120 | h | Operário Montador de proteções e sinalização de Segurança e Saúde. (mão de obra) | 0.606 | 27.81 | 16.85 |
| % | % | Custos diretos complementares | 2 % | 107.37 | 2.15 |
|  |  | Custos diretos |  |  | 109.52 |
