# Capacete

- Propriedade do ficheiro: CYPE INGENIEROS, S.A.
- Formato: FIEBDC-3/2002
- Âmbito geográfico: Brasil
- Moeda: BRL
- Custos indiretos: 3.00 %
- Despesas gerais: 13.00 %
- Lucro: 6.00 %
- IVA: 17.00 %

## Y Segurança e saúde

### YI Equipamentos de proteção individual

#### YIC Para a cabeça

**YIC010** Un Capacete.
Capacete contra golpes, destinado a proteger o usuário dos efeitos de golpes da sua cabeça contra objetos duros e imóveis, amortizável em 10 utilizações.
Critério de medição de projeto: Número de unidades previstas, segundo Plano de Segurança e Saúde.
Critério de quantitativos de obra: Será medido o número de unidades realmente fornecidas segundo especificações do Plano de Segurança e Saúde.

| Código | Un | Descrição | Rendimento | Preço | Importância |
|---|---|---|---|---|---|
| mt50epc010hj | Un | Capacete contra golpes, EPI de categoria II, cumprindo todos os requisitos de segurança. (material) | 0.100 | 8.40 | 0.84 |
| % | % | Custos diretos complementares | 2 % | 0.84 | 0.02 |
|  |  | Custos diretos |  |  | 0.86 |
