# Ramal de ligação provisório à instalação provisória pré-fabricada de obra

- Propriedade do ficheiro: CYPE INGENIEROS, S.A.
- Formato: FIEBDC-3/2002
- Âmbito geográfico: Brasil
- Moeda: BRL
- Custos indiretos: 3.00 %
- Despesas gerais: 13.00 %
- Lucro: 6.00 %
- IVA: 17.00 %

## Y Segurança e saúde

### YP Instalações provisórias de higiene e bem-estar

#### YPA Ligações às instalações provisórias pré-fabricadas

**YPA010** Un Ramal de ligação provisório à instalação provisória pré-fabricada de obra.
Ramal de ligação provisório de abastecimento de água enterrada à instalação provisória pré-fabricada de obra. Inclusive ligação à rede provisória de obra, até uma distância máxima de 8 m.
Inclui: Escavação manual das valas e remoção de terras soltas do fundo. Implantação do traçado do ramal de ligação. Disposição de tubulação. Descarga da areia no fundo da vala. Colocação da tubulação. Montagem, ligação e verificação do seu correto funcionamento. Reposição do piso com concreto simples. Desmontagem do conjunto.
Critério de medição de projeto: Número de unidades previstas, segundo Plano de Segurança e Saúde.
Critério de quantitativos de obra: Medir-se-á o número de unidades realmente executadas segundo especificações do Plano de Segurança e Saúde.

| Código | Un | Descrição | Rendimento | Preço | Importância |
|---|---|---|---|---|---|
| mt50ica010c | Un | Ramal de ligação provisório de abastecimento de água à instalação provisória pré-fabricada de obra. (material) | 1.000 | 373.12 | 373.12 |
| % | % | Custos diretos complementares | 2 % | 373.12 | 7.46 |
|  |  | Custos diretos |  |  | 380.58 |
