# Aluguel de contêiner para armazém de produtos químicos

- Propriedade do ficheiro: CYPE INGENIEROS, S.A.
- Formato: FIEBDC-3/2002
- Âmbito geográfico: Brasil
- Moeda: BRL
- Custos indiretos: 3.00 %
- Despesas gerais: 13.00 %
- Lucro: 6.00 %
- IVA: 17.00 %

## Y Segurança e saúde

### YP Instalações provisórias de higiene e bem-estar

#### YPC Instalações pré-fabricadas (aluguel/construção/adaptação de locais)

**YPC041** Un Aluguel de contêiner para armazém de produtos químicos.
Mês de aluguel de contêiner para armazenamento em obra dos produtos químicos, de dimensões 2,20x2,44x2,05 m (5,40 m²), composta por: estrutura metálica, paredes de chapa com acabamento de tinta pré-lacada, cobertura de chapa, portas de chapa e piso em aglomerado hidrófugo.
Critérios considerados na determinação do preço da unidade de obra: O preço inclui a limpeza e a manutenção da instalação provisória durante o período de aluguel.
Inclui: Montagem, instalação e verificação.
Critério de medição de projeto: Número de unidades previstas, segundo Plano de Segurança e Saúde.
Critério de quantitativos de obra: Amortização em forma de aluguel mensal, segundo as condições definidas no contrato subscrito com a empresa fornecedora.

| Código | Un | Descrição | Rendimento | Preço | Importância |
|---|---|---|---|---|---|
| mt50cas025a | Un | Mês de aluguel de contêiner para armazenamento em obra de produtos químicos, de 2,20x2,44x2,05 m (5,40 m²), composta por: estrutura metálica através de perfis de aço galvanizado; parede de chapa nervurada e galvanizada com acabamento de pintura pré-lacada; cobertura de chapa galvanizada ondulada reforçada com perfis de aço; portas de chapa galvanizada de 1 mm com fechadura; piso de aglomerado hidrófugo de 19 mm. (material) | 1.000 | 260.75 | 260.75 |
| % | % | Custos diretos complementares | 2 % | 260.75 | 5.22 |
|  |  | Custos diretos |  |  | 265.97 |
