# Conjunto de instalações provisórias de higiene e bem-estar

- Propriedade do ficheiro: CYPE INGENIEROS, S.A.
- Formato: FIEBDC-3/2002
- Âmbito geográfico: Brasil
- Moeda: BRL
- Custos indiretos: 3.00 %
- Despesas gerais: 13.00 %
- Lucro: 6.00 %
- IVA: 17.00 %

## Y Segurança e saúde

### YP Instalações provisórias de higiene e bem-estar

#### YPX Conjunto de instalações provisórias de higiene e bem-estar

**YPX010** Un Conjunto de instalações provisórias de higiene e bem-estar.
Preço: 5293.60
Conjunto de instalações provisórias de higiene e bem-estar, necessárias para o cumprimento da regulamentação vigente em matéria de Segurança e Saúde no Trabalho.
Critérios considerados na determinação do preço da unidade de obra: O preço inclui o aluguel, construção ou adaptação de locais para este fim, a manutenção em condições de segurança durante todo o período de tempo necessário e a demolição ou remoção final.
Critério de medição de projeto: Número de unidades previstas, segundo Plano de Segurança e Saúde.
Critério de quantitativos de obra: Amortização em forma de aluguel mensal, segundo as condições definidas no contrato subscrito com a empresa fornecedora.

| Código | Un | Descrição | Preço |
|---|---|---|---|
| % | % | Custos diretos complementares | 0.00 |
