# Baliza luminosa

- Propriedade do ficheiro: CYPE INGENIEROS, S.A.
- Formato: FIEBDC-3/2002
- Âmbito geográfico: Brasil
- Moeda: BRL
- Custos indiretos: 3.00 %
- Despesas gerais: 13.00 %
- Lucro: 6.00 %
- IVA: 17.00 %

## Y Segurança e saúde

### YS Sinalização provisória de obras

#### YSB Balizamento

**YSB015** Un Baliza luminosa.
Fornecimento, montagem e desmontagem de baliza luminosa intermitente para sinalização, de cor âmbar, com lâmpada Led, de 1,2 m de altura, amortizável em 10 utilizações, alimentada por 2 pilhas de 6 V 4R25. Inclusive manutenção em condições seguras durante todo o período de tempo necessário.
Critério de medição de projeto: Número de unidades previstas, segundo Plano de Segurança e Saúde.
Critério de quantitativos de obra: Medir-se-á o número de unidades realmente colocadas segundo especificações do Plano de Segurança e Saúde.

| Código | Un | Descrição | Rendimento | Preço | Importância |
|---|---|---|---|---|---|
| mt50bal040b | Un | Baliza luminosa intermitente para sinalização, de cor âmbar, com lâmpada Led e encaixe metálico para suporte. (material) | 0.100 | 63.72 | 6.37 |
| mt50bal041a | Un | Pilha de 6V tipo 4R25 standard. (material) | 2.000 | 16.39 | 32.78 |
| mo120 | h | Operário Montador de proteções e sinalização de Segurança e Saúde. (mão de obra) | 0.121 | 27.81 | 3.37 |
| % | % | Custos diretos complementares | 2 % | 42.52 | 0.85 |
|  |  | Custos diretos |  |  | 43.37 |
