# Proteção de elevador

- Propriedade do ficheiro: CYPE Ingenieros S.A.
- Formato: FIEBDC-3/2016
- Programa: Gerador de preços para construção civil. CYPE Ingenieros, S.A.
- Data: 27/09/2024
- Âmbito geográfico: Brasil
- Moeda: BRL
- Custos indiretos: 3 %
- Despesas gerais: 13 %
- Lucro: 6 %
- IVA: 17 %

## 0 Trabalhos preliminares

### 0C Proteções provisórias

#### 0CI Instalações

**0CI010** Un Proteção de elevador.
Fornecimento e colocação de tabuleiro de madeira, plástico e fita adesiva cobrindo o piso e os paramentos interiores do elevador em toda a sua altura, para protegê-lo contra golpes, sujeira e o pó gerado pelos trabalhos de reabilitação ou reforma. Incluindo vigia e manutenção da proteção enquanto durem os trabalhos, posterior remoção, coleta e carga manual em caminhão ou caçamba.
Inclui: Colocação da proteção. Remoção da proteção e carga em caçamba.
Critério de medição de projeto: Número de unidades previstas, segundo documentação gráfica de Projeto.
Critério de quantitativos de obra: Medir-se-á o número de unidades realmente executadas segundo especificações de Projeto.

| Código | Un | Descrição | Rendimento | Preço | Importância |
|---|---|---|---|---|---|
| mt08eft010a | m² | Painel de aglomerado, hidrófugo, de 19 mm de espessura. (material) | 6 | 29.08 | 174.480 |
| mt32war020 | m² | Lâmina de polietileno transparente, de 0,2 mm de espessura. (material) | 6 | 0.49 | 2.940 |
| mt32war030 | m | Fita plástica autocolante. (material) | 15 | 0.11 | 1.650 |
| mo112 | h | Servente de pedreiro. (mão de obra) | 2.438 | 28.03 | 68.337 |
| % | % | Custos diretos complementares | 2 % | 247.407 | 4.948 |
|  |  | Custos diretos |  |  | 252.355 |

Resíduos:
- colocação: mt08eft010a Painel de aglomerado, hidrófugo, de 19 mm de espessura; fator de resíduo 1
- colocação: mt32war020 Lâmina de polietileno transparente, de 0,2 mm de espessura; fator de resíduo 0.06
- demolição: ruo170201 Madeira. (componente de resíduo); rendimento 3.135 kg; Código LER 17 02 01; Massa do elemento 1 kg; Volume 0.000909 m3
- demolição: ruo170203 Plástico. (componente de resíduo); rendimento 1.11 kg; Código LER 17 02 03; Massa do elemento 1 kg; Volume 0.001667 m3

## Recursos

**mt08eft010a** m² Painel de aglomerado, hidrófugo, de 19 mm de espessura
Dados técnicos: Custo energético 428.419 MJ; Emissão de CO2 5.464 kg; Código LER 17 02 01; Massa do elemento 13.01 kg; Volume 0.011827 m3

**mt32war020** m² Lâmina de polietileno transparente, de 0,2 mm de espessura
Dados técnicos: Custo energético 27.540 MJ; Emissão de CO2 1.010 kg; Código LER 17 06 04; Massa do elemento 0.184 kg; Volume 0.000307 m3
Resíduos:
- embalagem: re170203 Plástico. (componente de resíduo); rendimento 0.024 kg; Código LER 17 02 03; Massa do elemento 1 kg; Volume 0.001667 m3
