# Inspeção de soldas

- Propriedade do ficheiro: CYPE Ingenieros S.A.
- Formato: FIEBDC-3/2016
- Programa: Gerador de preços para construção civil. CYPE Ingenieros, S.A.
- Data: 17/06/2024
- Âmbito geográfico: Brasil
- Moeda: BRL
- Custos indiretos: 3 %
- Despesas gerais: 13 %
- Lucro: 6 %
- IVA: 17 %

## 0 Trabalhos preliminares

### 0E Coleta de amostras e ensaios para estudo de patologias

#### 0ED Ensaios e inspeções de elementos estruturais

**0ED070** Un Inspeção de soldas.
Ensaio para determinar o estado atual das soldas existentes na estrutura metálica do edifício através da utilização de ultrassons, de 1 jornada de trabalho de duração, sem incluir cavidades nem reposição de revestimentos ou recobrimentos.
Inclui: Realização do ensaio.
Critério de medição de projeto: Número de unidades previstas, segundo documentação gráfica de Projeto.
Critério de quantitativos de obra: Medir-se-á o número de unidades realmente executadas segundo especificações de Projeto.

| Código | Un | Descrição | Rendimento | Preço | Importância |
|---|---|---|---|---|---|
| mt49apa020d | Un | Ensaio para determinar o estado atual das soldas através de ultrassons, de 1 jornada de trabalho de duração, sem incluir sondagem nem reposição de revestimentos ou recobrimentos. (material) | 1 | 1796.57 | 1796.570 |
| % | % | Custos diretos complementares | 2 % | 1796.570 | 35.931 |
|  |  | Custos diretos |  |  | 1832.501 |
