# Relatório de reconhecimento

- Propriedade do ficheiro: CYPE Ingenieros S.A.
- Formato: FIEBDC-3/2016
- Programa: Gerador de preços para construção civil. CYPE Ingenieros, S.A.
- Data: 17/06/2024
- Âmbito geográfico: Brasil
- Moeda: BRL
- Custos indiretos: 3 %
- Despesas gerais: 13 %
- Lucro: 6 %
- IVA: 17 %

## 0 Trabalhos preliminares

### 0E Coleta de amostras e ensaios para estudo de patologias

#### 0EH Ensaios de concreto endurecido

**0EH100** Un Relatório de reconhecimento.
Relatório de reconhecimento sobre os resultados obtidos no ensaio da profundidade de carbonatação, realizado por laboratório acreditado na área técnica correspondente.
Inclui: Realização do relatório.
Critério de medição de projeto: Número de unidades previstas, segundo documentação gráfica de Projeto.
Critério de quantitativos de obra: Medir-se-á o número de unidades realmente executadas segundo especificações de Projeto.

| Código | Un | Descrição | Rendimento | Preço | Importância |
|---|---|---|---|---|---|
| mt49tei030f | Un | Relatório de reconhecimento sobre os resultados obtidos no ensaio da profundidade de carbonatação, realizado por laboratório acreditado na área técnica correspondente. (material) | 1 | 155.96 | 155.960 |
| % | % | Custos diretos complementares | 2 % | 155.960 | 3.119 |
|  |  | Custos diretos |  |  | 159.079 |
