# Análise de trabalhos arqueológicos

- Propriedade do ficheiro: CYPE Ingenieros S.A.
- Formato: FIEBDC-3/2016
- Programa: Gerador de preços para construção civil. CYPE Ingenieros, S.A.
- Data: 27/09/2024
- Âmbito geográfico: Brasil
- Moeda: BRL
- Custos indiretos: 3 %
- Despesas gerais: 13 %
- Lucro: 6 %
- IVA: 17 %

## 0 Trabalhos preliminares

### 0G Trabalhos arqueológicos

#### 0GD Documentação da intervenção arqueológica

**0GD070** Un Análise de trabalhos arqueológicos.
Análise e estudo básico, realizado por arqueólogo, do desenvolvimento do trabalho proposto no Projeto de Arqueologia.
Inclui: Inspeção visual e coleta de dados. Redação do relatório técnico.
Critério de medição de projeto: Número de unidades previstas, segundo documentação gráfica de Projeto.
Critério de quantitativos de obra: Medir-se-á o número de unidades realmente executadas segundo especificações de Projeto.

| Código | Un | Descrição | Rendimento | Preço | Importância |
|---|---|---|---|---|---|
| mo000 | h | arqueólogo. (mão de obra) | 62.7 | 46.92 | 2941.884 |
| % | % | Custos diretos complementares | 2 % | 2941.884 | 58.838 |
|  |  | Custos diretos |  |  | 3000.722 |
