# Relatório técnico sobre patologias do edifício

- Propriedade do ficheiro: CYPE Ingenieros S.A.
- Formato: FIEBDC-3/2016
- Programa: Gerador de preços para construção civil. CYPE Ingenieros, S.A.
- Data: 17/06/2024
- Âmbito geográfico: Brasil
- Moeda: BRL
- Custos indiretos: 3 %
- Despesas gerais: 13 %
- Lucro: 6 %
- IVA: 17 %

## 0 Trabalhos preliminares

### 0I Atas e relatórios sobre patologias

#### 0IF Atas e relatórios

**0IF020** Un Relatório técnico sobre patologias do edifício.
Elaboração de relatório técnico sobre patologias do edifício a reabilitar, em estado de conservação normal, redigido com um nível de especificação exaustivo. Incluindo deslocamento ao edifício considerando uma distância de maior que 100 km, inspeção visual das patologias e coleta de dados.
Inclui: Deslocamento ao edifício. Inspeção visual e coleta de dados. Redação do relatório técnico.
Critério de medição de projeto: Número de unidades previstas, segundo documentação gráfica de Projeto.
Critério de quantitativos de obra: Medir-se-á o número de unidades realmente executadas segundo especificações de Projeto.

| Código | Un | Descrição | Rendimento | Preço | Importância |
|---|---|---|---|---|---|
| mt49tei040f | Un | Relatório técnico sobre patologias do edifício a reabilitar, em estado de conservação normal, redigido com um nível de especificação exaustivo, considerando uma distância de deslocamento ao edifício de maior que 100 km. (material) | 1 | 1800.44 | 1800.440 |
| % | % | Custos diretos complementares | 2 % | 1800.440 | 36.009 |
|  |  | Custos diretos |  |  | 1836.449 |
